# KSP Armstr.-Umgestaltung
Angebotsaufforderung (GAEB DA XML 3.3, DA83)
Projekt: AÖ031251206
Währung: EUR
Eröffnung: 26.02.2026 10:15:00
Ende der Zuschlagsfrist: 27.03.2026
Erstellt mit: SOFTTECH GmbH / GXML Toolbox V3.3 R20230503, AVANTI pro 2025, 03.02.2026

## Leistungsbeschreibung
Leistungsbeschreibung

1  Art und Umfang der Leistungen
Die ausgeschriebenen Leistungen umfassen unterschiedliche Garten- und Landschaftsbauarbeiten mit zugehörigen Erdarbeiten zur Erweiterung und Umgestaltung eines Kinderspielplatzes. Das Baugrundstück ist etwa 1.000 m² groß. Außerdem ist ein momentan noch asphaltierter Bürgersteigstreifen an der Straße Weidkamp zu verbreitern und zu pflastern.

Überschlägiger Arbeitsumfang:
200 m³ Bodenarbeiten,
30 t Füll- und Oberbodenlieferung,
250 m² Wegebau, davon 230 m² Pflaster- und Belagsarbeiten mit rund 100 lfm Bürgersteigerneuerung, 20 m² wassergebundene Decke
280 m² Spiel- und Fallschutzflächen (Sand, Holzhäcksel),
mehrere Spielgeräte (insbesondere Ninja-Parcours), 1 überdachter Treffpunkt, sonstige Ausstattungselemente (insbesondere Fahrradparker, Mülleimer, Wegesperren)
190 m Zaunbau,
300 m² Rasen,
Baum- und Strauchpflanzungen
Die Maßnahme ist in den beigefügten Plänen dargestellt und verortet.

2  Lage und Zufahrt
Die Baustelle wird von der Armstraße in 45355 Essen auf Höhe von Haus Nr. 12 angedient. Die Armstraße ist von der Straße Weidkamp aus erreichbar.

3  Lager- und Arbeitsflächen
Lager- und Arbeitsflächen stehen innerhalb der umzugestaltenden Spielplatzfläche sowie im begrenzten Umfang randlich auf Wiesenflächen in der Grünanlage zur Verfügung.
Bei der Lagerung von Material ist sicher zu stellen, dass keinerlei Stoffe in die Böden eingetragen werden können. Die Materiallagerung ist so durchzuführen, dass die Böden möglichst wenig beeinträchtigt werden. Insbesondere ist sicher zu stellen, dass nach Beendigung der Bauarbeiten keine Materialrückstände in den Böden verbleiben.

4  Straßen im Baustellenbereich
Öffentliche Straßen sind mit Armstraße und Weidkamp vorhanden.

5  Versorgungsanschlüsse
Versorgungsanschlüsse (Wasser und Strom) sind auf dem Baugrundstück nicht vorhanden.

6  Vorhandene Anlagen im Baustellenbereich
Randlich der Umgestaltungs- und Neuanlagefläche sind Teile des Spielplatzes vorhanden, die auch während der Bauphase weiterhin genutzt werden.

7  Boden- und Grundwasserverhältnisse
Im Baustellenbereich befinden sich überwiegend aufgeschüttete Böden, die mit Bauschuttresten vermengt sind. Es liegt eine gesonderte Untersuchung mit Analysen zu den aufgefüllten Böden vor. Grundwassereinfluss ist in den oberen Metern nicht zu erwarten.

8  Ablauf der Arbeiten
Der AN kann den Ablauf der Arbeiten selbsttätig in Abstimmung mit der BÜ festlegen. Auf dem Grundstück empfiehlt es sich, die Arbeiten im Norden zu beginnen und sich rückwärts Richtung Süden zur Baustellenzufahrt herauszuarbeiten.
Entsprechend sind in der Frühphase die Grundzüge zu Geländemodellierungen und Planumsarbeiten herzustellen. Im Anschluss sind die unterschiedlichen Belags-, Schicht- und Substrataufbauten herzustellen.
Bei den Arbeiten zum Aufstellen der Spielgeräte ist zu beachten, dass die Sohle der Sandflächen mit einer Sauberkeitsschicht aus Monokornbeton herzustellen ist. Die Monokornbetonschicht und das finale Anfüllen von Sand, Holzhäcksel können erst nach Einbau der Spielgeräte erfolgen.
Rasenansaaten sind sukzessive im Baufortschritt für weitestgehend fertiggestellte Teilbereiche vorzunehmen, um möglichst früh eine möglichst feste, bespielbare Grasnarbe zu erzielen.

9  Kampfmittel
Im Rahmen der Bautätigkeiten auf dem Spielplatzflurstück wurde eine entsprechende Anfrage an die Bezirksregierung Düsseldorf gestellt. Die Luftbildauswertung für das in Rede stehende Grundstück hat ergeben, dass es sich um ein sog. Bombenabwurfgebiet handelt.
Es handelt es sich bei der Baumaßnahme jedoch um einzelne Spielgeräte, die mit Punktfundamenten im Boden verankert werden sollen. Eine größere Fläche ist demnach nicht zu überprüfen. Es kann somit auf eine Flächenuntersuchung verzichtet werden.
Die Erdarbeiten sind mit entsprechender Vorsicht auszuführen. Konkret heißt das, dass ein schichtweiser Bodenabtrag von max. 50 cm zu erfolgen hat. Außerdem wird eine Beobachtung des Erdreichs hinsichtlich Veränderungen wie z.B. Verfärbungen, Inhomogenitäten empfohlen. Generell sind Bauarbeiten sofort einzustellen, sofern Kampfmittel gefunden werden. In diesem Fall ist die zuständige Ordnungsbehörde, der KBD der Bezirksregierung oder die nächstgelegene Polizeidienststelle unverzüglich zu verständigen.

Allgemeine Hinweise
Vom Auftragnehmer verursachte Schäden an Wegen, vegetationstechnischen oder sonstigen Einrichtungs- oder Ausstattungsgegenständen sind von diesem auf eigene Kosten wieder instandzusetzen.

Alle Leistungen umfassen die Lieferung der dazugehörigen Stoffe und Bauteile einschließlich abladen und lagern auf der Baustelle, wenn in der Leistungsbeschreibung nichts anderes vorgeschrieben ist, sowie die Verwertung bzw. Deponierung unter Anwendung des Kreislaufwirtschaftsgesetzes. Bei der Angabe "entsorgen" oder "zur Deponie transportieren" in einem Leistungstext ist immer die Entrichtung der Deponiegebühren bzw. der Verwertungskosten Leistungsbestandteil und bei der Kalkulation der Einheitspreise zu berücksichtigen.
Auf abweichende Regelungen wird im Text ausdrücklich hingewiesen.

Wird in Positionen, in denen Fabrikate vorgeschlagen und gleichwertige zugelassen sind, kein Fabrikat eingetragen, so gilt das Vorgeschlagene als angeboten.

Der Auftragnehmer hat die Leistung im eigenen Betrieb auszuführen. Mit schriftlicher Zustimmung des Auftraggebers darf er sie an Nachunternehmer übertragen. Die Zustimmung ist nicht notwendig bei Leistungen, auf die der Betrieb des Auftragnehmers nicht eingerichtet ist (VOB/B § 4 Abs. 8).

## 01 Freianlagen Kinderspielplatz
Datum: 02.02.2026
Freie Nummern: 01

### Titel 01 Vorbereitende Arbeiten

Freie Nummern: 01

#### Untertitel 01.01 Vorbereitende Arbeiten

Freie Nummern: 01

*Hinweis: Hinweis Transportentfernungen*
Hinweis Transportentfernungen
Die Transportentfernungen innerhalb der Spielpatzerweiterungsfläche betragen bis zu 50 m.
Die Transportentfernung für das Aufstellen bauseits gestellter Spielgeräte betragen bis zu 300 m.

**01.01.0001 Verkehrssicherung, -lenkung**
Verkehrssicherung, -lenkung

Maßnahmen zum Aufstellen, Vorhalten und Betreiben von Einrichtungen zur Sicherung und Aufrechterhaltung des öffentlichen und Anliegerverkehrs auf der Baustelle, entsprechend der Schutz- und Sicherheitsmaßnahmen nach den Unfallverhütungsvorschriften, den Bestimmungen der zuständigen Straßenverkehrsbehörde sowie den Richtlinien zur Sicherung von Arbeitsstellen an Straßen (DIN 18299, Ziff.4.2.6 u. 4.2.7), z. B. Bauzäune, Schutzgerüste, Hilfsbauwerke, Beleuchtungen, Leiteinrichtungen, amtl. Verkehrs- und Hinweiszeichen usw., wenn nicht gesondert ausgeschrieben;

Die Unterhaltung der gesamten Verkehrssicherungseinrichtungen, hierzu gehört auch die laufende Säuberung, Erneuerung abgängiger Gelbmarkierungen und Ersatz sämtlicher durch Fremdverschulden zerstörter Sicherungseinrichtungen, obliegt dem Auftragnehmer in vollem Umfang. Sie bezieht sich auch auf alle Samstage sowie Sonn- und Feiertage während der Bauzeit. Nach Beendigung der Bauarbeiten die Einrichtung beseitigen und die benutzten Flächen in den ursprünglichen Zustand versetzen;

Art der Verkehrssicherung/-lenkung:
Sicherung und Lenkung des Verkehrs für die Baustellenzufahrt in der Armstraße und für die Bürgersteigerneuerung Weidkamp

Die geforderte Vergütung für diese Position wird zur Hälfte bei der 1. Abschlagszahlung berücksichtigt. Die Restsumme wird erst nach Abbau und Abfuhr der gesamten Einrichtung mit der Schlussrechnung fällig;

Für die Verkehrssicherung der Baustelle hat der AN vor Baubeginn einen Verkehrssicherungsplan zu erstellen, dem Ordnungsamt der Stadt Essen vorzulegen und eine entsprechende Genehmigung einzuholen. Die Genehmigung ist vor Baustellenbeginn bei BÜ/AG vorzulegen. Eine gesonderte Vergütung für die Einholung der Genehmigung erfolgt nicht.
Menge: 1,000 psch
Freie Nummern: 01

**01.01.0002 Schutzvorrichtung an Bäumen herstellen.**
Schutzvorrichtung an Bäumen herstellen.

Baumstamm in geeigneter Weise abpolstern (mit
FF-Kokofil-Dränrohr o. ä.). Holzbohlen lückenlos
aufrecht um die Polsterung stellen und mit starkem
Draht unverrückbar und stramm befestigen. Die
Holzbohlen dürfen nur mit ausreichender Abpolsterung
auf die Wurzelanläufe aufgesetzt werden.
Baumschäden, die durch mangelnde Sorgfalt beim
Herstellen der Schutzeinrichtung entstehen, werden zu
Lasten des Auftragnehmers ausgebessert.
Menge: 4,000 St
Freie Nummern: 01

**01.01.0003 Mobile Baustraße, Kunststoffplatten, B >/= 3 m**
Mobile Baustraße, Kunststoffplatten, B >/= 3 m

Baustraße erstellen, für den Zeitraum der Abbruch- und Bauphase vorhalten, nach Abschluss der Maßnahme rückbauen und abfahren;
Material: lastverteilende Kunststoffplatten
einschl. Planum vor Verlegen der Platten
Breite: >/= 3 m
Ausführungsbereich: Flächen im Kronentraufbereich des neuen Weges
Menge: 15,000 m
Freie Nummern: 01

**01.01.0004 Bauzaun, H= 2,00 m**
Bauzaun, H= 2,00 m

Bauzaun (mobil), aus Stahlelementen
mit Rundstahlfüllstäben,
Stützfüßen aus Beton,
einschl. sämtlicher Verbindungen,
Kupplungen etc. liefern, aufstellen.
Jedes dritte Feld ist durch Erdnägel zu sichern;
sämtliche Felder sind miteinander fest durch
Verschraubungen und Kupplungen zu verbinden.
Zaun für die Dauer der Bauarbeiten vorhalten,
nach Abschluss der Bauarbeiten wieder abbauen und
ordnungsgemäß verwerten;
Höhe: 200 cm
Abrechnung nach Aufmaß der auf der Baustelle aufgestellten Zaunelemente.
Ausführung nach Freigabe durch AG / BÜ
Menge: 245,000 m
Freie Nummern: 01

#### Untertitel 01.02 Rodung, organisches Material

Freie Nummern: 01

**01.02.0001 Rasen mähen**
Rasen mähen,

Aufwuchs: Gräser und Kräuter,
Aufwuchshöhe: bis 15 cm;
Böschungsneigung: eben bis 1:4
Mahdgut aufnehmen, abfahren und ordnungsgemäß verwerten/entsorgen;

Ausführungsbereich: umzugestaltende Spielplatzfläche

Abrechnung nach Aufmaß der Fläche.
Menge: 750,000 m2
Freie Nummern: 01

**01.02.0002 Grasnarben-Wurzelfilz abtragen, D = 10 cm**
Grasnarben-Wurzelfilz abtragen, D = 10 cm

Grasnarben-Wurzelfilz abtragen und entsorgen.
Abtragsdicke: 10 cm
Abtrag in Teilflächen, Abtragsflächen nach örtlicher Anweisung der BÜ
Menge: 50,000 m3
Freie Nummern: 01

*Hinweis: Flächenbewuchs nach m², Hecken nach m roden*
Flächenbewuchs nach m², Hecken nach m roden

Anmerkung
Gehölze jeglicher Art mit Wurzelwerk roden.
Stammdurchmesser: bis 10 cm.
Rodungsgut zur Deponie transportieren, wenn im
Leistungsverzeichnis (Baubeschreibung/Vorbemerkung)
nichts anderes gefordert wird. Das Aufmaß erfolgt vor
Arbeitsbeginn.

**01.02.0003 Flächenbewuchs roden, Höhe bis 130 cm.**
Flächenbewuchs roden, Höhe bis 130 cm.

Flächenbewuchs, Gehölze jeglicher Art, roden.
Höhe: bis 130 cm.
Rodungsbreite ca. </= 50 cm, Rodungslänge. ca. 30 m
Ausführungsbereich: Bürgersteigverbreiterung Weidkamp,
Menge: 15,000 m2
Freie Nummern: 01

**01.02.0004 Flächenbewuchs roden, Höhe von 701-800 cm.**
Flächenbewuchs roden, Höhe von 701-800 cm.

Flächenbewuchs, Gehölze jeglicher Art, roden und
abtransportieren.
Höhe: über 700 cm bis 800 cm.
Ausführungsbereich: Aufwärmstationen
Menge: 20,000 m2
Freie Nummern: 01

*Hinweis: Gehölze schneiden, Lichtraumprofilschnitt*
Gehölze schneiden, Lichtraumprofilschnitt

Gehölze jeglicher Art bis 10 cm Astdurchmesser, schneiden, ohne Roden der Wurzelstöcke.
Das anfallende Holzwird Eigentum des AN und ist zu entsorgen, wenn im Leistungstext (Baubeschreibung/Vorbemerkung) nichts anderes gefordert wird.
Das Aufmaß erfolgt vor Arbeitsbeginn.

**01.02.0005 Lichtraumprofilschnitt, bis 250 cm**
Lichtraumprofilschnitt, bis 250 cm

Gehölze jeglicher Art, schneiden, Lichtraumprofilschnitt
Höhe: bis 250 cm.
Ausführungsbereich: Eibe am Rand der Aufwärmstationen
Menge: 6,000 m
Freie Nummern: 01

*Hinweis: Baumstubben entfernen*
Baumstubben entfernen

Anmerkung
Baumstubben jeglicher Art an unterschiedlichen
Standorten vollständig entfernen, d.h. oberirdische
Teile (inkl. evtl. vorhandener Stockausschläge) ab- und
unterirdische Teile mit geeignetem Gerät ausfräsen oder
ausbaggern. Fräsgut oder ausgebaggerten Stubben laden
und zur Deponie transportieren.
Entstandene Löcher mit Oberboden gemäß DIN 18915 bis
Planumhöhe verfüllen und verdichten, wenn nichts
anderes in den speziellen Anmerkungen zum Bauvorhaben
gefordert wird.
Abgerechnet wird nach cm Gesamtfräsleistung verteilt
auf mehrere Stubben an verschiedenen Standorten
(hierbei ist die Berechnungsgrundlage der Durchmesser
des bodenabgesägten Baumstubbens) oder Anzahl der
ausgebaggerten Stubben, gestaffelt nach Durchmesser des
Wurzeltellers. Das Aufmaß erfolgt vor Arbeitsbeginn.

**01.02.0006 Baumstubben ausbaggern, ø bis 100 cm.**
Baumstubben ausbaggern, ø bis 100 cm.

Kompletten Baumstubben mit (hochstehendem) Wurzelteller
ausbaggern, laden und entsorgen.
Durchmesser des Wurzeltellers: bis 100 cm.
Menge: 4,000 St
Freie Nummern: 01

**01.02.0007 Baumstubben ausbaggern, ø von 101-150 cm.**
Baumstubben ausbaggern, ø von 101-150 cm.

Kompletten Baumstubben mit (hochstehendem) Wurzelteller
ausbaggern, laden und entsorgen.
Durchmesser des Wurzeltellers: über 100 bis 150 cm.
Menge: 2,000 St
Freie Nummern: 01

#### Untertitel 01.03 Abbruch, Demontage und Zwischenlagerung

Freie Nummern: 01

**01.03.0001 Hochbordsteine ausbauen**
Hochbordsteine ausbauen

Hochbordsteine ausbauen, einschl. Fundament und Rückenstütze,
Material laden und zwischenlagern, für Abfuhr gemäß gesonderter Position
Ausführungsbereich. Bordsteinabsenkung
Menge: 7,000 m
Freie Nummern: 01

**01.03.0002 Asphaltschicht abtragen**
Asphaltschicht abtragen

Vorhandene Asphaltschicht bis zu einer Tiefe von ca. 6-10 cm fachgerecht abtragen, Material laden, transportieren und zur Abfuhr gemäß gesonderter Position zwischenlagern.

Ausführungsbereich: Bürgersteig Weidkamp

Ausführung nach Asphaltschnitt zu Erhaltflächen gemäß gesonderter Position in Titel Befestigte Flächen
Menge: 130,000 m2
Freie Nummern: 01

**01.03.0003 Stabgitterzaun abbrechen**
Stabgitterzaun abbrechen

Stabgitterzaun abbrechen, einschließlich Pfosten und Fundamentierung,
Zaunhöhe: bis 1,0 m
Pfostenfundamente abtrennen, Materialien sortieren,
Material laden, transportieren und zur Abfuhr gemäß gesonderter Position zwischenlagern.
Menge: 78,000 m
Freie Nummern: 01

**01.03.0004 Hochbordstein 15/18 abbrechen**
Hochbordstein 15/18 abbrechen,

einschl. Fundament und Rückenstütze
Material laden, transportieren und zur Abfuhr gemäß gesonderter Position zwischenlagern.
Menge: 7,000 m
Freie Nummern: 01

**01.03.0005 Stahlgeländer abbrechen**
Stahlgeländer abbrechen

Stahlgeländer abbrechen, einschließlich Pfosten und Fundamentierung,
Geländerhöhe: bis 0,4 m
Pfostenfundamente abtrennen, Materialien sortieren,
Material laden, transportieren und zur Abfuhr gemäß gesonderter Position zwischenlagern.
Menge: 53,000 m
Freie Nummern: 01

**01.03.0006 Drängelgitter abbrechen**
Drängelgitter abbrechen

Drängelgitter abbrechen, einschließlich Pfosten und Fundamentierung,
Länge: bis 2 m
Pfostenfundamente abtrennen, Materialien sortieren,
Material laden, transportieren und zur Abfuhr gemäß gesonderter Position zwischenlagern.
Menge: 2,000 St
Freie Nummern: 01

**01.03.0007 Fallschutzbelag Rasengittergummigranulatplatte abbrechen**
Fallschutzbelag Rasengittergummigranulatplatte abbrechen

Abtragsdicke: </= 7 cm
Füllmaterial  aussortieren, Fallschutzmaterial laden, transportieren und zur Abfuhr gemäß gesonderter Position zwischenlagern.
Menge: 7,000 m2
Freie Nummern: 01

**01.03.0008 Stahlschaukel, mit A-Pfosten, Doppelschaukel, Schaukelhöhe**
Stahlschaukel, mit A-Pfosten, Doppelschaukel, Schaukelhöhe

ca. 2,5 m, einschl. Fundamenten ausbauen und  im Baustellenbereich zwischenlagern, für Wiederaufbau gemäß gesonderter Position
Menge: 1,000 St
Freie Nummern: 01

#### Untertitel 01.04 Abfuhr und Entsorgung

Freie Nummern: 01

**01.04.0001 Bauschutt abfahren und entsorgen**
Bauschutt abfahren und entsorgen

Zwischengelagertes Material Beton und Bauschutt mit Feinbestandteilen laden, abfahren und fachgerecht entsorgen
Abfallnummer: 170101

Abrechnung nach Wiegekarten / Entsorgungsnachweis
Menge: 3,500 t
Freie Nummern: 01

**01.04.0002 Asphalt, teerfrei, wiederverwertbar abfahren und entsorgen**
Asphalt, teerfrei, wiederverwertbar abfahren und entsorgen

Zwischengelagertes Material Asphalt, teerfrei, wiederverwertbar laden, abfahren und fachgerecht entsorgen
PAK-Gehalt: < 25 mg/kg
Phenolindex: < 0,1 mg/l
Verwertungsklasse gemäß RuVAStB 01 (2005): A
Abfallnummer: 170302

Abrechnung nach Wiegekarten / Entsorgungsnachweis
Menge: 30,000 t
Freie Nummern: 01

**01.04.0003 Gemischte Metalle abfahren und entsorgen**
Gemischte Metalle abfahren und entsorgen

Zwischengelagertes Material gemischte Metalle, laden, abfahren und fachgerecht entsorgen
Abfallnummer: 170407

Abrechnung nach Wiegekarten / Entsorgungsnachweis
Menge: 1120,000 kg
Freie Nummern: 01

**01.04.0004 Gemischte Bau- und Abbruchabfälle abfahren und entsorgen**
Gemischte Bau- und Abbruchabfälle abfahren und entsorgen

Zwischengelagertes Material gemischte Bau- und Abbruchabfälle, laden, abfahren und fachgerecht entsorgen
Abfallnummer: 170904

Abrechnung nach Wiegekarten / Entsorgungsnachweis
Menge: 2,000 m3
Freie Nummern: 01

### Titel 02 Bodenarbeiten für bautechnische Zwecke

Freie Nummern: 01

*Hinweis: Hinweis Transportentfernungen*
Hinweis Transportentfernungen

Die Transportentfernungen innerhalb der Spielpatzerweiterungsfläche betragen bis zu 50 m.
Die Transportentfernung für das Aufstellen bauseits gestellter Spielgeräte betragen bis zu 300 m.

#### Untertitel 02.01 Bodenabtrag und Zwischenlagerung

Freie Nummern: 01

**02.01.0001 Boden abtragen, für Abfuhr**
Boden abtragen, für Abfuhr

Boden abtragen, laden, fördern und zwischenlagern;
Abtrag lagenweise bis maximal 20 cm (nach Abtrag der 10 cm dicken Grasnarben-Wurzelfilzschicht) durchführen,
für spätere Abfuhr gemäß gesonderter Position

Umrechnungsfaktor: 1,8 t/m³
Zwischenlagerung auf messbaren geometrischen Körpern
Menge: 160,000 m3
Freie Nummern: 01

**02.01.0002 Tragschichtmaterial abtragen, für Wiedereinbau**
Tragschichtmaterial abtragen, für Wiedereinbau

Tragschichtmaterial abtragen, laden, fördern und zwischenlagern;
für Wiedereinbau

Ausbauort: unter Schwarzdecke des Bürgersteiges
Materialzusammensetzung: Schlacke, Kies, schwach sandig, schwach schluffig
Bodengutachterliche Einteilung :
RC-2 Bundesboden- und Ersatzbaustoffverordnung (EBV)

Umrechnungsfaktor: 1,8 t/m³
Zwischenlagerung auf messbaren geometrischen Körpern
Menge: 21,000 m3
Freie Nummern: 01

**02.01.0003 Tragschichtmaterial abtragen, für Abfuhr**
Tragschichtmaterial abtragen, für Abfuhr

Tragschichtmaterial abtragen, laden, fördern und zwischenlagern;
Abtrag lagenweise durchführen,
für spätere Abfuhr gemäß gesonderter Position

Ausführungsbereich: zum Teil Tragschicht des Bürgersteiges, Hochofenstückschlacke HOS-1

Umrechnungsfaktor: 1,8 t/m³
Zwischenlagerung auf messbaren geometrischen Körpern
Menge: 21,000 m3
Freie Nummern: 01

#### Untertitel 02.02 Bodenabfuhr

Freie Nummern: 01

*Hinweis: Hinweis zur Klassifizierung des abzufahrenden Materials:*
Hinweis zur Klassifizierung des abzufahrenden Materials:

Die nachfolgenden Klassifizierungen zu Verwertungs- und Entsorgungsklassen sind den projektspezifisch erstellten Bodenanalytiken entnommen. Sie können vom Bieter als Kalkulationshilfe verwendet werden.

**02.02.0001 Zwischengelagertes Material Boden und Bauschutt laden**
*** Bezugsbeschreibung
Zwischengelagertes Material Boden und Bauschutt laden.
Menge: 326,000 t
Freie Nummern: 01

**02.02.0002 seitlich gelagerter Aushub für Spielgerätefundamente**
*** wie Position 02.02.0001
Menge: 15,000 t
Freie Nummern: 01

**02.02.0003 Abfuhr Boden, bis BM-F1**
Abfuhr Boden, bis BM-F1

Aufgeladenes Bodenmaterial abfahren und fachgerecht verwerten / entsorgen

Materialzusammensetzung: Auffüllung; Grobschluff, feinsandig, kiesig, Kieskorn, z.T. Felsstücke, Bauschutt
Abrechnung nach Wiegekarten / Entsorgungsnachweis
Umrechnungsfaktor 1,8 t/m³

Ausführungsbereich: Ninja-Geräte und Wege flächiger Bodenabtrag der oberen Schichten, Ninja-Geräte und Treffpunkt Fundamentaushub

Bodengutachterliche Einteilung :
bis BM-F1 Bundesboden- und Ersatzbaustoffverordnung (EBV)

Abfallnummer: 17 05 04
Menge: 271,000 t
Freie Nummern: 01

**02.02.0004 Aushub für Schaukelstandort, BM-F2**
*** wie Position 02.02.0005
Aushub für Schaukelstandort, BM-F2

überwiegend Aushub für Auskofferungsbereich neuer Schaukelstandort

Materialzusammensetzung: Auffüllung; Grobschluff, kiesig, kiesig, Kieskorn, Bauschutt

Bodengutachterliche Einteilung :
BM-F2 Bundesboden- und Ersatzbaustoffverordnung (EBV)
Menge: 32,000 t
Freie Nummern: 01

**02.02.0005 Abfuhr Tragschichtgemisch, HOS-1**
Abfuhr Tragschichtgemisch, HOS-1

Aufgeladenes Tragschichtmaterial abfahren und fachgerecht verwerten / entsorgen

Ausführungsbereich: zum Teil Tragschicht des Bürgersteiges, schlackehaltig

Materialzusammensetzung: Auffüllung; Schlacke, Kies

Abrechnung nach Wiegekarten / Entsorgungsnachweis
Umrechnungsfaktor 1,8 t/m³

Bodengutachterliche Einteilung:
HOS-1 Bundesboden- und Ersatzbaustoffverordnung (EBV)

Abfallnummer: 17 05 04
Menge: 38,000 t
Freie Nummern: 01

### Titel 03 Befestigte Flächen

Freie Nummern: 01

*Hinweis: Hinweis Transportentfernungen*
Hinweis Transportentfernungen

Die Transportentfernungen innerhalb der Spielpatzerweiterungsfläche betragen bis zu 50 m.
Die Transportentfernung für das Aufstellen bauseits gestellter Spielgeräte betragen bis zu 300 m.

*Hinweis: Hinweise zu Lieferung und Ausführung:*

*Hinweis: Normen und Richtlinien:*
Normen und Richtlinien:

Folgende Normen und Richtlinien sind anzuwenden:
DIN EN 1340 Bordsteine aus Beton,
DIN EN 1338 Pflastersteine
DIN EN 1339 Platten
DIN 18318
ZTV P-StB, ZTVE-Stb, ZTVT-Stb, ZTVV-StB, TL Min-StB, ZTV Asphalt StB, ZTV SoB-StB, TLGestein-StB, TL Bitumen-StB, TL-BE-StB, (jeweils in der gültigen Fassung).

Merkblatt für Flächenbefestigungen mit Pflaster- und Plattenbelägen in der gültigen Fassung.

Richtlinien für die Standardisierung des Oberbaus von Verkehrsflächen RStO 12.

Zusätzliche Technische Vertragsbedingungen für den Bau von Wegen und Plätzen außerhalb von Flächen des Straßenverkehrs ZTV-Wegebau, Ausgabe 2022.

Richtlinien für Planung, Bau und Instandhaltung von begrünbaren Flächenbefestigungen, Ausgabe 2018

Empfehlungen für Planung, Bau und Instandhaltung der Übergangsbereiche von Freiflächen zu Gebäuden, Ausgabe 2012

*Hinweis: Maßtoleranzen und Steinschnitt:*
Maßtoleranzen und Steinschnitt:

Aufgrund der zulässigen Maßtoleranzen von Betonpflastersteinen und -platten ist unter Beachtung der geforderten Verlegebreiten bei Pflaster- und Plattenbelägen der exakte Abstand der Randeinfassungen oder anderer Begrenzungen durch Auslegen einzelner Stein-, Plattenreihen vor dem Setzen der Einfassungen zu ermitteln, so dass das Schneiden von Belägen vermieden bzw. minimiert wird.

*Hinweis: Maßtoleranzen und Bestellung/Fertigung:*
Maßtoleranzen und Bestellung/Fertigung

Die nachstehend beschriebenen Einzelbaustoffe, welche mit Maßangaben bzw. Baugrößen ausgeschrieben sind, können gewisse Toleranzen aufweisen und sind erst nach genauem Aufmaß zu bestellen bzw. zu fertigen.

*Hinweis: Verlegung an Schnur und Fugenbild:*
Verlegung an Schnur und Fugenbild:

Die in den Einzelpositionen genannten Rastermaße und Fugenbreiten sind einzuhalten. Bei durchgehenden Fugen von mehr als 5 Metern Länge ist spätestens jede dritte Reihe an der Schnur auszurichten.

*Hinweis: Schalung der Rückenstützen:*
Schalung der Rückenstützen:

Die Rückenstützen der Betonfundamente von sämtlichen Einfassungssteinen und Randeinfassungen der befestigten Flächen sind mit Hilfe von Schalbrettern herzustellen.

*Hinweis: Filterstabile Schichtung und Entwässerung:*
Filterstabile Schichtung und Entwässerung:

Der AN hat sicherzustellen, dass beim Schichtaufbau für befestigte Flächen die ungebundenen Schichten filterstabil zueinander ausgebildet werden, so dass schädliche Verlagerungen von Schicht- und Fugenmaterial ausgeschlossen sind. Der AN hat den filterstabilen Aufbau auf besonderes Verlangen gegenüber dem AG nachzuweisen. Ein Anspruch auf gesonderte Vergütung besteht nicht.

*Hinweis: Herstellung Drainmörtel:*
Herstellung Drainmörtel:

Der in den nachfolgenden Positionen ausgeschriebene Drainmörtel ist wie folgt herzustellen:
Monokorn Mörtel aus Splitt 2-5 mm oder 4-8 mm im Verhältnis 4:1 mit Trass-Zement erdfeucht mischen.

#### Untertitel 03.01 Vorbereitung der Untergründe, Frostschutz- und Tragschichten

Freie Nummern: 01

*Hinweis: Vorbereitung der Untergründe*

**03.01.0001 Planum herstellen für befestigte Flächen**
Planum herstellen für befestigte Flächen

Planum herstellen
für zukünftige befestigte Flächen
Auf- und Abtrag: bis 5 cm,
zulässige Abweichung von der Nennhöhe
+/- 2 cm,
überschüssigen Material im Bereich der Baustelle einplanieren.
Menge: 300,000 m2
Freie Nummern: 01

**03.01.0002 Untergrund verdichten für befestige Flächen**
Untergrund verdichten für befestige Flächen

Untergrund verdichten im Bereich zukünftiger befestigter Flächen
Verdichtungsgrad DPr 100 %,
Verformungsmodul EV2 mind. 45 MPa,
Bodenklasse 3 und 4 DIN 18 300

Ausführungsbereich: neue befestigte Flächen und Nachverdichtung von bereits vorhandenen Tragschichten mit neuem Belag
Menge: 300,000 m2
Freie Nummern: 01

*Hinweis: Tragschichten, Ausgleichsschichten, Deckschichten*

**03.01.0003 Tragschicht Wiedereinbau**
Tragschicht Wiedereinbau

zwischengelagerte Schottertragschicht laden, transportieren und einbauen,
für begehbare Wegeflächen, Belastungsklasse N 1 ZTV-Wegebau
Verformungsmodul EV2: mind. 100 MN/qm,
Menge: 21,000 m3
Freie Nummern: 01

**03.01.0004 Tragschicht STS, HKS 0/45 liefern und einbauen, BK0,3 / N3**
Tragschicht STS, HKS 0/45 liefern und einbauen, BK0,3 / N3

Tragschicht STS, HKS 0/45 liefern und einbauen, Nutzungskategorie N3 ZTV-Wegebau, Bk 0,3 RStO12
für befahrbare Flächen mit Fahrzeugen bis 20 t zulässiges Gesamtgewicht,
Tragschichtdicke: 15 cm für wassergebundene Decken im Spielplatzbereich außerhalb der Kronentraufen, 30 cm unter Pflaster
Verformungsmodul EV2: mind. 120 MPa / 120 MN/qm
Menge: 110,000 t
Freie Nummern: 01

**03.01.0005 Tragschicht STS, HKS 0/45 liefern und einbauen, N 1**
Tragschicht STS, HKS 0/45 liefern und einbauen, N 1

Tragschicht STS, HKS 0/45 liefern und einbauen, Nutzungskategorie N1 ZTV-Wegebau
für begehbare Flächen, unter Schotterrrasen
Tragschichtdicke: 15 cm
Verformungsmodul EV2: mind. 100 MPa / 100 MN/qm
Menge: 15,000 t
Freie Nummern: 01

**03.01.0006 Ausgleichsschicht HKS 0/16, D = 6 cm**
Ausgleichsschicht HKS 0/16, D = 6 cm

Ausgleichsschicht für wassergebundenen Wegedecke,
aus HKS 0/16,
auf Tragschicht herstellen und verdichten,
Verdichtungsgrad: DPr mind. 103 %,
Schichtdicke im verdichteten Zustand: 6 cm
Einbau auf Tragschicht.

Einbauort: wassergebundene Wegedecken

Abrechnung nach Aufmaß, Lieferschein ist vorzulegen
Umrechnungsfaktor im eingebauten Zustand: 2,0 t/m³.
Menge: 2,000 t
Freie Nummern: 01

**03.01.0007 Deckschicht wassergebundene Decke**
Deckschicht wassergebundene Decke

Deckschicht der wassergebundenen Decke aus
Dolomit-Edelbrechsand 0/5 bis 0/6
auf Ausgleichsschicht liefern, profilgerecht einbauen, wässern und walzen,
Schichtdicke in verdichtetem Zustand: 2 cm
Unebenheiten der Oberfläche max. 2 cm Abweichung
innerhalb einer 4 m Messstrecke.
Farbe: braun-beige

Abrechnung nach Aufmaß, Lieferschein ist vorzulegen
Umrechnungsfaktor im eingebauten Zustand: 1,6 t/m³.

Angebotener Hersteller:

'.........................................'
(vom Bieter anzugeben)

angebotenes/r Produkt/Typ:

'.........................................'
(vom Bieter anzugeben)

Es ist nur ein Produkt / Typ zu benennen. Es ist zwingend erforderlich, dass bei Abweichung von der Qualitätsfixierung die Angaben zum "Hersteller" und "Produkt/Typ" in die dafür vorgesehenen Zeilen vollständig eingetragen werden.
Menge: 15,000 m2
Freie Nummern: 01

#### Untertitel 03.02 Randeinfassungen

Freie Nummern: 01

*Hinweis: Hinweis:*
Hinweis:

wassergebundene Wege im Kronentraufbereich von vorhandenen Bäumen sind ohne Randeinfassungen herzustellen.
Schnittmaßnahmen in Randeinfassungen werden im Untertitel Pflaster- und Plattenflächen abgerechnet

**03.02.0001 Tiefbord absenken**
Tiefbord absenken

Tiefbord 100/25/8 absenken,
Einbau auf Betonfundamenten C20/25, Fundamentdicke 15 cm
Ausführungsbereich: neue Wegezugänge, Fahrradparker
Menge: 15,000 m
Freie Nummern: 01

**03.02.0002 Ertüchtigung Rückenstütze**
Ertüchtigung Rückenstütze

Ertüchtigung Rückenstütze an vorhandenem Tiefbord durchführen
Verlängerung der Rückenstütze bis ca. 0,5 m unter GOK
Material: Beton C16/20
Dicke der Rückenstütze 15 cm
Ausführungsbereich: geneigt, als ertüchtigte Randeinfassung eines neu geplanten Fallschutzbereiches an einem vorhandenen Weg
einschließlich des erforderlichen Bodenaushubs, Bodenabfuhr erfolgt gemäß gesonderter Position
Menge: 10,000 m
Freie Nummern: 01

**03.02.0003 Hochbordübergangsstein rechts 1 m**
Hochbordübergangsstein rechts 1 m

Hochbordübergangsstein für Einfahrten, rechts liefern und herstellen

Randeinfassung aus Hochbordstein,
gem. DIN EN 1340 und DIN 483 TB,

Produkt: Hochbordübergangsstein Beton, rechts
Länge: 1 m
Format: 12/15 cm
für Übergang auf Rundbordstein 15/22 r= 2 cm
Ansichtsfläche: Perltonquarz ausgewaschen, grau
Betonfundament: herstellen gemäß Anforderungen für Fundament und Rückenstütze,
Belastungsklasse BK0,3 RStO12:
Betonqualität C20/25, Dicke Fundament 20 cm, einseitige Rückenstütze, Dicke auf ganzer Höhe 15 cm
Menge: 1,000 m
Freie Nummern: 01

**03.02.0004 Hochbordübergangsstein links1 m**
Hochbordübergangsstein links1 m

Hochbordübergangsstein für Einfahrten, links liefern und herstellen
Randeinfassung aus Hochbordstein,
gem. DIN EN 1340 und DIN 483 TB,

Produkt: Hochbordübergangsstein Beton, rechts
Länge: 1 m
Format: 12/15 cm
für Übergang auf Rundbordstein 15/22 r= 2 cm
Ansichtsfläche: Perltonquarz ausgewaschen, grau
Betonfundament: herstellen gemäß Anforderungen für Fundament und Rückenstütze,
Belastungsklasse BK0,3 RStO12:
Betonqualität C20/25, Dicke Fundament 20 cm, einseitige Rückenstütze, Dicke auf ganzer Höhe 15 cm
Menge: 1,000 m
Freie Nummern: 01

**03.02.0005 Rundbord r=2, 100x15x22 cm**
Rundbord r=2, 100x15x22 cm

Rundbord r=2, 100x15x22 cm liefern und herstellen
Randeinfassung aus Rundbordstein,
gem. DIN EN 1340 und DIN 483 RB, Typ D-T-I

Produkt: Rundbordstein Beton,
Format: 100x12/15x25 cm
Radius: 2 cm
Ansichtsfläche: Perltonquarz ausgewaschen, grau
Betonfundament: herstellen gemäß Anforderungen für Fundament und Rückenstütze von Einfassungen, Belastungsklasse BK0,3 RStO12:
Betonqualität C20/25, Dicke Fundament 20 cm, einseitige Rückenstütze, Dicke auf ganzer Höhe 15 cm
Menge: 5,000 m
Freie Nummern: 01

**03.02.0006 Randeinfassung Tiefbord 100x20x8, Bk 0,3**
Randeinfassung Tiefbord 100x20x8, Bk 0,3

Randeinfassung aus Tiefbordstein,
gem. DIN EN 1340 und DIN 483 TB, mit Fase,
liefern und herstellen.
Produkt: Tiefbordstein Beton, Standard
Format: 100x20x8cm
Farbton: naturgrau
Betonfundament: herstellen gemäß Anforderungen für Fundament und Rückenstütze von Einfassungen, ZTV-Wegebau, für Bk0,3:
Beton C20/25, Dicke Fundament 20 cm,
mit einseitiger Rückenstütze,
Dicke auf ganzer Höhe 15 cm,
Oberfläche der Rückenstütze abgeschrägt
Anschluss der Rückenstütze 5 cm unter OK Vegetationstragschicht/OK Gelände, 10 cm unter OK angrenzende zukünftige Pflasterfläche (jeweils bezogen auf Hochpunkt der abgeschrägten Oberfläche).
Bündig zu angrenzenden Pflasterflächen:
Herstellen der Geländeanschlüsse gem. Ausführungsplan.
einschließlich erforderlicher Bodenverdrängungen

Ausführungsbereich: Bürgersteig Weidkamp
Menge: 115,000 m
Freie Nummern: 01

**03.02.0007 Randeinfassung Tiefbord 100x20x8, N 1**
Randeinfassung Tiefbord 100x20x8, N 1

Randeinfassung aus Tiefbordstein,
gem. DIN EN 1340 und DIN 483 TB, mit Fase,
liefern und herstellen.
Produkt: Tiefbordstein Beton, standard
Format: 100x20x8cm
Farbton: naturgrau
Betonfundament: herstellen gemäß Anforderungen für Fundament und Rückenstütze von Einfassungen, ZTV-Wegebau ,, für Nutzungskategorie N 1:
Beton C20/25, Dicke Fundament 10 cm,
mit einseitiger Rückenstütze,
Dicke auf ganzer Höhe 15 cm,
Oberfläche der Rückenstütze abgeschrägt
Anschluss der Rückenstütze 5 cm unter OK Vegetationstragschicht/OK Gelände, 10 cm unter OK angrenzende zukünftige Pflasterfläche (jeweils bezogen auf Hochpunkt der abgeschrägten Oberfläche).
Bündig zu angrenzenden Pflasterflächen:
Herstellen der Geländeanschlüsse gem. Ausführungsplan.
einschließlich erforderlicher Bodenverdrängungen

Ausführungsbereich: Fahrradparker
Menge: 7,000 m
Freie Nummern: 01

**03.02.0008 Randeinfassung Betonrechteckpflaster 24/16/14**
Randeinfassung Betonrechteckpflaster 24/16/14

Randeinfassung nach Merkblatt für Flächenbefestigungen
mit Pflaster- und Plattenbelägen und nach Herstellerangaben, aus Pflastersteinen aus Beton gem. DIN EN 1338/DIN EN 1339, mit Mikrofase, liefern und herstellen;
Rastermaß: 24 x 16 cm
Steindicke: 14 cm
Farbton: naturgrau
Betonfundament: herstellen gemäß Anforderungen für Fundament und Rückenstütze von Einfassungen, ZTV-Wegebau Nutzungskategorie N 3:C20/25,
Dicke Fundament 15 cm, Breite der Rückenstütze 15 cm
Verlegeart: 1-zeilig als 16 cm breite Läuferschicht

Ausführungsbereich: Wegeeinfassung des gepflasterten Spielplatzweges
Ausführung überwiegend in geschwungenen Bereichen

Angebotenes Produkt:

-------------------------------
(vom Bieter einzutragen)
'...'
Menge: 50,000 m
Freie Nummern: 01

#### Untertitel 03.03 Pflaster- und Plattenflächen

Freie Nummern: 01

**03.03.0001 Schnittmassnahmen bis 8 cm in Betonstein und Natursteinpflasterbelägen**
Schnittmassnahmen bis 8 cm in Betonstein und Natursteinpflasterbelägen

Schnittmassnahmen, in Betonstein und Natursteinpflasterbelägen, Naßschneidegerät mit diamantbesetztem Sägeblatt, Schnitttiefe bis 8 cm, gerader und schräger Schnitt.
Menge: 45,000 m
Freie Nummern: 01

**03.03.0002 Schnittmassnahmen bis 15 cm in Asphalt, Betonstein und Natursteinpf.**
Schnittmassnahmen bis 15 cm in Asphalt, Betonstein und Natursteinpflaster

Schnittmassnahmen, in Asphalt, Betonstein und Natursteinpflasterbelägen, Naßschneidegerät mit diamantbesetztem Sägeblatt, Schnitttiefe bis 15 cm, gerader und schräger Schnitt.
Menge: 7,000 m
Freie Nummern: 01

**03.03.0003 Pflasterfläche aus Betonrechteckpflaster 20/10/8, mit Fase, grau**
Pflasterfläche aus Betonrechteckpflaster 20/10/8, mit Fase, grau

Pflasterdecke nach Merkblatt für Flächenbefestigungen unter Beachtung der DIN 18318 und ZTV P-STB
mit Pflaster- und Plattenbelägen und nach
Herstellerangaben, aus Pflastersteinen aus Beton gem.
DIN EN 1338/DIN EN 1339, mit Fase, liefern und herstellen;
Produkt: Betonpflasterstein
Rastermaß: 20 x 10 cm
Steindicke: 8 cm
Farbton: naturgrau
Bettung: Brechsand-Splitt 0/5 mm,
Dicke im verdichteten Zustand 4 cm
Fugenbreite: 3 bis 5 mm,
Pflasterfugen einschlämmen mit Natursand 0/3 mm
Verlegeart: versetzter Reihenverband
einschl. Anschlussstein 10 x 10 x 8 cm

Steine an Einbauten und Begrenzungen anpassen.
Abrechnung nach Aufmaß, Lieferschein ist vorzulegen.
Menge: 225,000 m2
Freie Nummern: 01

**03.03.0004 Pflasterfläche Rasenfugenpflaster 20/20/8**
Pflasterfläche Rasenfugenpflaster 20/20/8

Rasenfugen- / Ökopflaster,
mit Fase, mit am Stein angeformten 3 cm Abstandhaltern und 0,5 cm Nocken zur Verschiebesicherung,
fachgerecht verlegen, einschlämmen und abrütteln.
Rastermaß: 20 x 20 cm
Steindicke: 8 cm
Farbton: naturgrau
Bettung: Brechsand-Splitt 0/5 mm,
Dicke im verdichteten Zustand 4 cm
Fugenbreite: 3 cm
Fugen mit werkseitig hergestellter Schotterrasen-Fertigmischung gemäß FLL Richtlinien für Planung, Bau und Instandhaltung von begrünbaren Flächenbefestigungen, Ausgabe 2018 befüllen; der Nachweis zur Einhaltung der FLL-Bedingungen ist dem Auftraggeber vor Lieferung vorzulegen;
Verlegeart: in parallelen Reihen, Kreuzfuge.

Ausführungsbereich:
Stellplatzpflasterung Fahrradaufstellfächen

Angebotener Hersteller:
'........................................'

'........................................'

'........................................'

(vom Bieter anzugeben)

angebotenes/r Produkt/Typ:
'........................................'

'........................................'

'........................................'

(vom Bieter anzugeben)

(Es ist nur ein Produkt / Typ zu benennen. Es ist zwingend erforderlich, dass die Angaben zum "Hersteller" und "Produkt/Typ" in die dafür vorgesehenen Zeilen vollständig eingetragen werden
Menge: 6,000 m2
Freie Nummern: 01

### Titel 04 Allgemeine Ausstattung, Zäune

Freie Nummern: 01

*Hinweis: Hinweis Transportentfernungen*
Hinweis Transportentfernungen

Die Transportentfernungen innerhalb der Spielplatzerweiterungsfläche betragen bis zu 50 m.
Die Transportentfernung für das Aufstellen bauseits gestellter Spielgeräte betragen bis zu 300 m.

#### Untertitel 04.01 Ausstattung für Grünanlagen

Freie Nummern: 01

**04.01.0001 Natursteinblöcke als Treppen- und Stützmauersteinreihe, verfugt**
Natursteinblöcke als Treppen- und Stützmauersteinreihe, verfugt

Natursteinblöcke liefern und als Treppen- und Stützmauersteinreihe setzen.
Material: Sandstein Spaltquader, grau-braun-bunt, quaderförmig gestoßen, kantig mit 2 fast ebenen Lagerflächen
Maße (+/-5 cm): 50 x 50 x 50-70 cm
Steinhöhe über Ok Gelände: variierend gemäß Ausführungsplan
überschlägiger Materialbedarf: 575-625 kg/lfm

Scharfe Oberkanten sind nach dem Versetzen mit geeignetem Werkzeug durch Bossieren zu brechen. Die Natursteinblöcke sind auf eine 15-20 cm cm starke Frischbetonschicht gemäß gesonderter Position zu versetzen. Die Steine sind möglichst engfugig zu versetzen und die Fugen mit Mörtel zu verschließen. Dem Fugenmaterial ist ein Elastizitätsbindemittel beizumischen, um Rissbildungen zu verhindern.

Einschließlich erforderlicher Boden- und Belagsarbeiten für Aushub, einschließlich Wiederherstellen der Boden- und Belagsanschlüsse an die Steine,
überschüssiges verdrängtes Material laden, abfahren und entsorgen
Menge: 13,000 lfm
Freie Nummern: 01

**04.01.0002 Radparker Stahl 80/10, 850/80/1100 mm, DB 703**
Radparker Stahl 80/10, 850/80/1100 mm, DB 703

Radparker liefern und montieren
Material: Stahl, Werkstoff S 235 JR,
feuerverzinkt nach DIN EN ISO 1461,
Grundieren und das Aufbringen einer Deckbeschichtung im Farbton DB 703 Eisenglimmer Feinstruktur matt,
Abmessungen: Stahl 80/10 L 850 x T 80 x H 1100 mm,
Ecken auf Radius gebogen,
zum Einbetonieren
Einbau in Pflasterfläche
Einbauhöhe über Ok Pflaster + 85 cm
Fundament: je 2 St pro Radparker,
Beton C16/20, L x B x H 50 x 50 x 50 cm.

Einschließlich erforderlicher Belags- und Bodenarbeiten für Fundamentaushub, einschließlich Betonfundamenten gemäß Herstellerangaben und Wiederherstellen der Boden- und Pflasteranschlüsse an das Betonfundament.
überschüssiges verdrängtes Material laden, abfahren und entsorgen

Angebotener Hersteller:
'........................................'

'........................................'

'........................................'

(vom Bieter anzugeben)

angebotenes/r Produkt/Typ:
'........................................'

'........................................'

'........................................'

(vom Bieter anzugeben)

(Es ist nur ein Produkt / Typ zu benennen. Es ist zwingend erforderlich, dass die Angaben zum "Hersteller" und "Produkt/Typ" in die dafür vorgesehenen Zeilen vollständig eingetragen werden.)
Menge: 2,000 St
Freie Nummern: 01

**04.01.0003 Papierkorb mit Standsäule, Modell Essen**
Papierkorb mit Standsäule, Modell Essen

Papierkorb mit Standsäule liefern und einbauen,
einschließlich erforderlicher Boden-, Fundamentarbeiten sowie Wiederherstellung der Pflasteranschlüsse.

Modell: ESSEN-MS-E / Abfallbehälter von Wetz
Inh.ca.50 l; rund; Abdeckung;
Müllsackhalter-Ring; Standsäule; kompl.
feuerverzinkt + beschichtet
Korpus aus 2 mm Stahlblech, obere Kante umgelegt,
mit Müllsackhalter-Ring, Inhalt ca. 55 Liter,

Ständer aus Rechteckrohr 100/80 mm,
mit 8 mm dickem Deckel stabil verschweißt

Korpus und Ständer mit Deckel kompl.
Hochtemperatur-feuerverzinkt und pulverbeschichtet,
Beschichtung in DB 703

Entleerung:
Korpus kippbar nach vorne mit Anschlag zum leichten
Entnehmen und Einlegen des Müllsackes;
Verriegelung mit integriertem Sicherheits-Schnappverschluss,
8 mm Dreikant
Durchmesser: 360 mm
Höhe Korpus: 600 mm
Gesamthöhe: 980 mm

Betonfundamente C 16/20:
1 Stk 0,40 x 0,40 x 0,60 m

Bestell-Nr.: 4324 Essen-MS-E

Liefernachweis:
Wetz
Außenraum-Elemente
Am Taubenrain
35756 Mittenaar
Tel.: 02778/9122-0
Fax: 02778/6301
E.Mail: info@wetz.de
Web: www.wetz
Menge: 1,000 St
Freie Nummern: 01

**04.01.0004 Gatterschranke 360° drehbar, L 1,5 m**
Gatterschranke 360° drehbar, Länge 1500 mm,

Höhe über Flur: ca. 950 mm
Schrankenbaum: Stahlrohr 60 x 40 mm
Drehpfosten: Stahlrohr Ø 102 mm, feuerverzinkt
horizontal drehbar, alle 90° verriegelbar
Verriegelung selbsteinrastend, (geschlossen oder geöffnet) mit Steckbolzen,
ohne Auflagestütze,
inkl. Verschlussbolzen 90° arretierbar (verriegelbar)
mit Dreikantschloss nach DIN 3223 inkl. Dreikantschlüssel,
Farbe: weiß-rot
zum Einbetonieren liefern und einbauen.

Einbau in Pflasterfläche
Fundament: Beton C12/15, L x B x H 50 x 50 x 70 cm.

Einschließlich erforderlicher Boden- und Belagsarbeiten für Fundamentaushub, einschließlich Betonfundamenten gemäß Herstellerangaben und Wiederherstellen der Boden- und Pflasteranschlüsse an das Betonfundament.
überschüssiges verdrängtes Material laden, abfahren und entsorgen

Angebotener Hersteller:
'........................................'

'........................................'

'........................................'

(vom Bieter anzugeben)

angebotenes/r Produkt/Typ:
'........................................'

'........................................'

'........................................'

(vom Bieter anzugeben)

(Es ist nur ein Produkt / Typ zu benennen. Es ist zwingend erforderlich, dass die Angaben zum "Hersteller" und "Produkt/Typ" in die dafür vorgesehenen Zeilen vollständig eingetragen werden.)
Menge: 2,000 St
Freie Nummern: 01

**04.01.0005 Wegesperre schwenkbar, zusammenschraubbar**
Wegesperre schwenkbar, zusammenschraubbar

mit Dreikantverschluss, inkl. Schrauben
Länge 250 cm,
mit Ober- und Knieholm
Höhe über Flur: ca. 90 cm
1 ortsfester sowie 1 lösbarer Pfosten aus Vierkantrohr 70 x 70 mm,
1 Bodenhülse aus Vierkantrohr 80 x 80 mm, Länge: 50 cm,
Querholm: 60 x 40 mm.
feuerverzinkt und weiß pulverbeschichtet mit rot reflektierenden Leuchtstreifen liefern und einbauen.

Einbau in Pflasterfläche
Fundament: Beton C16/20, L x B x H 50 x 50 x 70 cm.

Einschließlich erforderlicher Boden- und Belagsarbeiten für Fundamentaushub, einschließlich Betonfundamenten gemäß Herstellerangaben und Wiederherstellen der Boden- und Pflasteranschlüsse an das Betonfundament.
überschüssiges verdrängtes Material laden, abfahren und entsorgen

Angebotener Hersteller:
'........................................'

'........................................'

'........................................'

(vom Bieter anzugeben)

angebotenes/r Produkt/Typ:
'........................................'

'........................................'

'........................................'

(vom Bieter anzugeben)

(Es ist nur ein Produkt / Typ zu benennen. Es ist zwingend erforderlich, dass die Angaben zum "Hersteller" und "Produkt/Typ" in die dafür vorgesehenen Zeilen vollständig eingetragen werden.)
Menge: 2,000 St
Freie Nummern: 01

#### Untertitel 04.02 Stahlzäune

Freie Nummern: 01

*Hinweis: Hinweise zur Montage der Stabgitterzäune*
Hinweise zur Montage der Stabgitterzäune

Montage der Eckausbildung
Ecken und Endfelder sind an der Baustelle einzupassen.
Dabei sind die Schnittstellen zu entgraten und
eventuelle Beschädigungen der Oberfläche mit
Zinkstaubfarbe und mit Kunststofflack zu isolieren
(siehe Herstellervorschrift).
Der obere Abschluss erfolgt mit waagerechten Stäben ohne überstehende Gitterstäbe.
Bei Einbau der Zäune mit Neigung in Längsachse (= Gefälle- oder Steigungsstrecke) ist der Höhenversatz von Pfosten zu Pfosten und von Zaunfeld zu Zaunfeld vorzunehmen.

**04.02.0001 Stabgitterzaun (H 1,4 m) liefern und montieren**
Stabgitterzaun (H 1,4 m) liefern und montieren

Stahlmattenzaun, Höhe ca. 1,4 m über OK Gelände,
feuerverzinkt und pulverbeschichtet, einschließlich Zaunpfosten

Pfosten: 60/40 mm
Maschenweite 50/200 mm,
Mattenlänge: 2500 mm
Mattenhöhe 1400 mm
Farbe: anthrazit
senkrechte Stäbe 6 mm, waagerechte Stäbe doppelt gelegt
8 mm, Kreuzungspunkte punktgeschweißt,
oberer und unterer Abschluß der Stabgitter glatt,
einschl. aller notwendigen Zaunpfosten aus Vierkantrohr mit Stahlabdeckkappe,
Befestigungsart: von außen mit Klemmleiste verschraubt

Einschl. aller Befestigungselemente liefern und nach
Herstellerangaben einbauen, einschl. aller Erd - und
Fundamentierungsarbeiten,

Betonfundament C16/20 LxBxH ca. 0,6x0,6x0,8 m,
Oberkante Fundament 10 cm unter GOK,
einschl. Bodenverdrängung und profilgerechtem Einbau des verdrängten Bodens im Gelände.

Angebotener Hersteller:
'........................................'

'........................................'

'........................................'

(vom Bieter anzugeben)

angebotenes/r Produkt/Typ:
'........................................'

'........................................'

'........................................'

(vom Bieter anzugeben)

(Es ist nur ein Produkt / Typ zu benennen. Es ist zwingend erforderlich, dass die Angaben zum "Hersteller" und "Produkt/Typ" in die dafür vorgesehenen Zeilen vollständig eingetragen werden.)
Menge: 192,000 m
Freie Nummern: 01

**04.02.0002 Eckverbinder / Zaunverbinder, Mattenhöhe 1400 mm**
Eckverbinder / Zaunverbinder, Mattenhöhe 1400 mm

Zaunverbindungen,
mit Eckverbindern für Stabgitterzaunmatten,
für Zaunknicke mit Winkeln ungleich 90°,
nach Herstellervorschrift liefern und herstellen,
Mattenhöhe 1400 mm;
einschließlich aller erforderlicher Nebenarbeiten;
Der Einheitspreis ist für die vollständige Verbindung von zwei Zaunmatten zu berechnen.
Menge: 5,000 St
Freie Nummern: 01

### Titel 05 Ausstattung Spiel und Sport, Schüttgüter

Freie Nummern: 01

*Hinweis: Hinweis Transportentfernungen*
Hinweis Transportentfernungen

Die Transportentfernungen innerhalb der Spielplatzerweiterungsfläche betragen bis zu 50 m.
Die Transportentfernung für das Aufstellen bauseits gestellter Spielgeräte betragen bis zu 300 m.

#### Untertitel 05.01 Spiel- und Fallschutzflächen, Beläge aus Schüttgütern

Freie Nummern: 01

*Hinweis: Vorbemerkungen Grabeschutz, Spiel- und Fallschutzbeläge aus Schüttgüte*
Vorbemerkungen Grabeschutz, Spiel- und Fallschutzbeläge aus Schüttgütern

Grabeschutz (Vliese, Pflaster, Drainbeton), Drainschichten, Spiel- und Fallschutzbeläge aus Schüttgütern (Sand und Holzhäcksel, Perlkies) sind unter Spielgeräten nach dem Aufstellen der Spielgeräte einzubauen.

*Hinweis: Untergrundverbesserung durch Geotextilien*
Untergrundverbesserung durch Geotextilien

Anmerkung
Geotextilien sind wasserdurchlässige Vliesstoffe, Gewebe und Verbundstoffe aus synthetischen Fasern, aber keine Dichtungsbahnen oder Folien.
Geotextilien sollen folgende Funktionen erfüllen:
Trennen, filtrieren und eine besonders gute Lastverteilung gewährleisten, wenn feinkörnige und grobkörnige Böden bzw. Materialien miteinander in Berührung kommen.
Eine Trennung von Untergrund und Unter- bzw. Oberbau soll den Verbrauch an Schüttmaterial verringern und die Leistungsfähigkeit der Konstruktion erhöhen.
Eine Vermischung von Untergrund und Schüttmaterial soll vermieden werden.
Feinanteile des Oberbaus müssen filtriert werden, sie sollen sich nicht in darunterliegenden Untergrundabsetzen können. Abschlämmbare Bestandteile sollen nicht in Frostschutzschichten eintreten.
Aus Gründen der Langzeitbeständigkeit dürfen Geotextilien keine chemische oder thermische Bindemittel aufweisen. Sie müssen widerstandsfähig gegen Chemikalien und gegen biologische Einflüsse sein.
Begriffe, technische Eigenschaften, Anwendungsbereiche richten sich nach dem Merkblatt für die Anwendung von Geotextilien für Straßenbau im Verkehrswesen, Köln.
Die Verlegung bzw. der Einbau der Geotextilien muß nach den Verarbeitungshinweisen dieses Merkblattes erfolgen, dabei sind die Verlegevorschriften der Herstellerfirmen zu berücksichtigen.

**05.01.0001 Planum herstellen für Spielflächen**
Planum herstellen für Spielflächen

Planum herstellen und standfest verdichten
für zukünftige Spielflächen
Auf- und Abtrag: bis 5 cm,
zulässige Abweichung von der Nennhöhe
+/- 2 cm,
überschüssigen Material im Bereich der Baustelle einplanieren.
Menge: 280,000 m2
Freie Nummern: 01

**05.01.0002 Filtervlies 150 g/m2 liefern und einbauen**
Filtervlies 150 g/m2 liefern und einbauen

Geotextil als Trenn- und Filterschicht einbauen
Vlies, Masse 150 g/m2, Kanten mit 10 cm Überlappung,
verlegen nach Herstellervorschrift.
Ausführungsbereich: unter Monokornbeton

Angebotener Hersteller:
'........................................'

'........................................'

'........................................'

(vom Bieter anzugeben)

angebotenes/r Produkt/Typ:
'........................................'

'........................................'

'........................................'

(vom Bieter anzugeben)

(Es ist nur ein Produkt / Typ zu benennen. Es ist zwingend erforderlich, dass die Angaben zum "Hersteller" und "Produkt/Typ" in die dafür vorgesehenen Zeilen vollständig eingetragen werden.)
Menge: 38,000 m2
Freie Nummern: 01

**05.01.0003 Grabeschutz Monokornbeton 2/16, D = 10 cm**
Grabeschutz Monokornbeton 2/16, D = 10 cm

Grabeschutz / Sauberkeitsschicht herstellen
Material: Monokornbeton 2/16,
Einbau mit entwässerungswirksamen Gefälle
Schichtdicke: 10 cm
Ausführungsbereich: Sandflächen der Spielflächen
Ausführung nach Aufstellen der Spielanlagen
Menge: 38,000 m2
Freie Nummern: 01

**05.01.0004 Drainage- und Sauberkeitsschicht HKS 0/32 D = 10 cm**
Drainage- und Sauberkeitsschicht HKS 0/32 D = 10 cm

Drainage- und Sauberkeitsschicht HKS 0/32 liefern und einbauen,
unter Holzhäcksel außerhalb der Kronentraufe
Tragschichtdicke: 10 cm
Verformungsmodul EV2: mind. 100 MPa / 100 MN/qm
Menge: 38,000 t
Freie Nummern: 01

**05.01.0005 Kiessickerpackung 80x80x80**
Kiessickerpackung 80x80x80

Kiessickerpackung aus Filterkies
Rheinkies 16/32, herstellen
Abmessungen : 0,8 x 0,8 x 0,8 m,

allseitige Ummantelung der Kiespackung mit geotextilem Filtervlies, 150 g/m², Kf mind. 0,1 cm/s,
Überlappung 10 cm,
Ausführung gem. Ausführungszeichnungen / Anweisung der BÜ,
Umrechnungsfaktor 1,7 t/m³
Kiesbedarf 0,87 t/St

Einbauort: Sand- und Holzhäckselspielflächen Kita
Menge: 6,000 St
Freie Nummern: 01

**05.01.0006 Sand als Fallschutz; Rheinsand 0,2/2**
Sand als Fallschutz; Rheinsand 0,2/2

Fallschutzsand nach DIN EN 1177 liefern und in Fallschutz- und Spielbereichen gemäß Ausführungsplan profilgerecht einbringen
Sand gemäß DIN EN 1176-1 mit weniger als 5 % Nullanteil, der Nachweis ist vom Auftragnehmer durch Vorlegen der Sieblinie zu erbringen.
Auftragsdicke als Fallschutz: 40 cm;
Material: Rheinsand 0,2/2
Ausführungsort: Rutsch-Kletterkombination, Tampenschaukel
Abrechnung nach Lieferschein, Flächenaufmaß ist als Abgleich vorzulegen, Umrechnungsfaktor 1,6 t/m³.
Menge: 20,000 t
Freie Nummern: 01

**05.01.0007 Fallschutzhackschnitzel 5-50 mm**
Fallschutzhackschnitzel 5-50 mm

TÜV geprüft nach DIN EN 1176-1/ 1177
lose geschüttet, bestehend aus unbehandelten, geschredderten, trockenen Nadelhölzern
(Innenfeuchte 15-20 %) ohne Rinden- und Laubanteile liefern und einbringen,
Einbaudicke: 40 cm,
Abrechnung nach örtlichem Aufmaß
Ausführungsbereich: Calisthenics-Fläche, Einbau zeitlich koordiniert auf Spielgeräteaufstellung

Vor Anlieferung ist dem Auftraggeber ein TÜV-Bericht (DIN 1177, DIN 1176, DIN EN 71/3) und Prüfungszeugnis zum Brandverhalten und zur Pflanzenverträglichkeit des Materials sowie eine Materialprobe vorzulegen.

Angebotener Hersteller:
'........................................'

'........................................'

'........................................'

(vom Bieter anzugeben)

angebotenes/r Produkt/Typ:
'........................................'

'........................................'

'........................................'

(vom Bieter anzugeben)

(Es ist nur ein Produkt / Typ zu benennen. Es ist zwingend erforderlich, dass die Angaben zum "Hersteller" und "Produkt/Typ" in die dafür vorgesehenen Zeilen vollständig eingetragen werden.)
Menge: 100,000 m3
Freie Nummern: 01

#### Untertitel 05.02 Spiel- und Sportgeräte

Freie Nummern: 01

*Hinweis: Spiel- und Sportgeräte, Treffpunkt liefern und aufbauen*
Spiel- und Sportgeräte, Treffpunkt liefern und aufbauen

Lieferung und Aufbau von Spiel- und Sportgeräten gemäß DIN EN 1176 sowie Treffpunkt der nachfolgenden Positionen wie folgt durchführen:
Spiel- und Sportgeräte, gemäß DIN EN 1176 sowie Treffpunkt liefern, zum Einbauort transportieren, Deckbeläge, Schichtaufbauten, zu verdrängende Bodenmassen aufnehmen und sortiert seitlich lagern,
Spiel- und Sportgeräte gemäß Herstellerangaben einbauen, Bodenanschlüsse, Schichtaufbauten und Deckbeläge wieder herstellen,
überschüssiges verdrängtes Material laden und seitlich lagern, für Abfuhr gemäß gesonderter Position,
Übergabe von Pflege- und Wartungsanleitungen nach Einbau der Geräte an AG / BÜ

*Hinweis: Ninja Parcours*

**05.02.0001 Sprung- und Balancierblöcke**
Sprung- und Balancierblöcke

- Gerätegröße: L: 1,95 m, B: 0,70 m, H: 0,27 m, max. Fallhöhe (h): 0,60 m
- Sicherheitsbereich, einschließlich Gerät: L: ca. 4,95 m, B: ca. 3,70 m
- Fundamente: 6 x 300 x 300 x 300 mm, Tiefe: 600 mm
- erforderliche Betonmenge: ca. 0,17 m3 Beton C 20/25
- 5 x Standpfosten aus V2A (empty; 40 mm)
- 5 x sechseckige, orangene und rutschfeste Polyethylenplatten (18 mm)
- 1 x Standpfosten 70 x 70 mm mit Produktschild und -anweisung
- Alle Verbindungsteile meist aus V2A, teilweise feuerverzinkt, Schutzkappen aus PA

Angebotener Hersteller:
'........................................'

'........................................'

'........................................'

(vom Bieter anzugeben)

angebotenes/r Produkt/Typ:
'........................................'

'........................................'

'........................................'

(vom Bieter anzugeben)

(Es ist nur ein Produkt / Typ zu benennen. Es ist zwingend erforderlich, dass die Angaben zum "Hersteller" und "Produkt/Typ" in die dafür vorgesehenen Zeilen vollständig eingetragen werden.)
Menge: 1,000 psch
Freie Nummern: 01

**05.02.0002 Bewegliche Balancierbrücke**
Bewegliche Balancierbrücke

- Gerätegröße: L: 3,74 m, B: 0,68 m, H: 0,37 m, max. Fallhöhe (h): 0,60 m
- Sicherheitsbereich, einschließlich Gerät: L: ca. 7,04 m, B: ca. 3,90 m
- Fundamente: 2 x 700 x 700 x 500 mm, Tiefe: 700 mm; 1 x 300 x 300 x 300 mm, Tiefe: 600 mm
- erforderliche Betonmenge: ca. 0,5 m3 Beton C 20/25
- 2 x Standpfosten (empty; ca. 10 cm) aus verzinktem Stahl mit je 1 x dreieckigen, orangene Start-/ Endplattform aus rutschfeste Polyethylenplatten (18 mm), diese sind verbunden mit 2 x mehrlitzigen, kunststoffummantelten und verzinkten Stahldrahtseilen (empty; 16 mm), auf denen 3 x achteckige, orangene, rutschfeste Polyethylenplatten (18 mm) befestigt sind
- 1 x Standpfosten 70 x 70 mm mit Produktschild und -anweisung
- Alle Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0003 Rampe mit Kletterseil**
Rampe mit Kletterseil

- Gerätegröße: L: 3,11 m, B: 1,09 m, H: 1,64 m, max. Fallhöhe (h): 1,65 m
- Sicherheitsbereich, einschließlich Gerät: L: ca. 6,30 m, B: ca. 4,27 m
- Fundamente: 4 x 300 x 300 x 300 mm, Tiefe: 600 mm
- erforderliche Betonmenge: ca. 0,11 m3 Beton C 20/25
- 1 x Kletterseite "Rampe" bestehend aus:
- 2 x Standpfosten, feuerverzinkter und lackierter Stahl, 95 x 95 mm
- 1 x Rutschfeste Polyethylenplatte (12 mm), kohlegrau
- 2 x eingebettete orangene Harzkompositplatten (HPL, 13 mm) mit je 6 x ausgesparten Dreiecken
- 1 x Kletterseil aus mehrlitzigen, kunststoffummantelten und verzinkten Stahldrahtseilen (empty; 16 mm), 3 x Knotenpunkten aus PA
- 1 x Kletterseite "Netz" bestehend aus:
- 2 x Standpfosten, feuerverzinkter und lackierter Stahl, 95 x 95 mm
- 1 x Kletternetz aus mehrlitzigen, kunststoffummantelten und verzinkten Stahldrahtseilen (empty; 16 mm), Seilhalterungen bestehen aus 2 Teilen (einfacher Austausch) Knotenpunkten aus PA
- 1 x Haltestange aus V2A
- Alle Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0004 Parcourselement Sprungkraft**
Parcourselement Sprungkraft

- Gerätegröße: L: 0,71 m, B: 0,12 m, H: 3,21 m, max. Fallhöhe (h): 0,60 m
- Sicherheitsbereich, einschließlich Gerät: L: 3,71 m, B: 3,13 m
- Fundamente: 1 x 300 x 300 x 300 mm, Tiefe: 600 mm
- erforderliche Betonmenge: ca. 0,05 m³ Beton C 20/25
- 1 x Standpfosten aus verzinktem und lackiertem Stahl, Ø 125 mm
- 3 x kleine, 13 mm starke Harzkompositplatten, temperatur- und witterungsbeständig, mit 3 x Aufhängung aus mehrlitzigem kunstoffummanteltem Stahldrahtseil,
- Gestänge aus 3 mm starkem V2A, Ø 40 mm
- Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0005 Hangelbogen**
Hangelbogen

- Gerätegröße: L: 5,24 m, B: 1,07 m, H: 2,93 m, max. Fallhöhe (h): 2,40 m
- Sicherheitsbereich, einschließlich Gerät: L: ca. 8,94 m, B: ca. 5,30 m
- Fundamente: 2 x 700 x 700 x 500 mm, Tiefe: 700 mm
- erforderliche Betonmenge: ca. 0,5 m³ Beton C 20/25
- 1 x Standpfosten aus verzinktem, lackiertem Stahl, Ø 125 mm, mit 1 x Standfläche aus 18 mm starker rutschfester Polyethylenplatte
- 1 x Hangelbogen mit Haltegriffen aus 3 mm starkem Edelstahl, Ø 40 mm, H: ca. 2,60 m, L: ca. 4,50 m
- Verbindungsteile sind meist aus V2A, teilweise feuerverzinkt und Schutzkappen aus PA

Angebotener Hersteller:
'........................................'

'........................................'

'........................................'

(vom Bieter anzugeben)

angebotenes/r Produkt/Typ:
'........................................'

'........................................'

'........................................'

(vom Bieter anzugeben)

(Es ist nur ein Produkt / Typ zu benennen. Es ist zwingend erforderlich, dass die Angaben zum "Hersteller" und "Produkt/Typ" in die dafür vorgesehenen Zeilen vollständig eingetragen werden.)
Menge: 1,000 St
Freie Nummern: 01

**05.02.0006 Reifenparcours**
Reifenparcours

- Gerätegröße: L: 2,35 m, B: 1,33 m, H: 1,15 m, max. Fallhöhe (h): 1,10 m
- Sicherheitsbereich, einschließlich Gerät: L: ca. 5,35 m, B: ca. 4,33 m
- Fundamente: 9 x 300 x 300 x 300 mm, Tiefe: 600 mm
- Empfohlene Altersgruppe: Ab 6 Jahre
- geeignet für öffentliche Kinderspielplätze mit Prüfzertifikat (TÜV) nach DIN EN 1176
- Montagezeit Gerät (ohne Erdarbeiten): 1,00 Std., (2 Mann á 0,5 Std.)
- erforderliche Betonmenge: ca. 0,25 m³ Beton C 20/25
- 4 x Standpfosten aus feuerverzinktem Stahl, 70 x 70 mm
- 2 x waagrechte V2A-Rohre, dm: 40 mm, Materialstärke: 3 mm
- 5 x Ringe aus jeweils einem Stück gefertigtem Polyethylen, Außendurchmesser 70 cm,
- Innendurchmesser 45 cm, Materialstärke: 4 - 5 mm, Farbe orange
- 15 x Schaukelketten aus Edelstahl
- Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0007 Glücksrad**
Glücksrad

- Gerätegröße: L: 0,67 m, B: 0,16 m, H: 1,81 m, max. Fallhöhe (h): 0,60 m
- Sicherheitsbereich, einschließlich Gerät: L: ca. 3,67 m, B: ca. 3,16 m
- Fundament: 1 x 300 x 300 x 300 mm, Tiefe: 600 mm
- erforderliche Betonmenge: ca. 0,03 m³ Beton C 20/25
- 1 x Standpfosten aus feuerverzinktem und lackiertem Stahl, 95 x 95 mm, Schutzkappe aus
- Polyamidspritzguss
- 1 x farbige (rot, orange und gelb), 13 mm starke Harzkompositplatten (HPL), 1 x drehbare,
- orangene, 13 mm starke Harzkompositplatte (HPL)
- Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0008 Parcourswand**
Parcourswand

- Gerätegröße: L: 2,04 m, B: 1,69 m, H: 3,50 m, max. Fallhöhe (h): 2,40 m
- Sicherheitsbereich, einschließlich Gerät: L: ca. 5,44 m, B: ca. 5,38 m
- Fundamente: 7 x 300 x 300 x 300 mm, Tiefe: 600 mm
- erforderliche Betonmenge: ca. 0,19 m³ Beton C 20/25
- 1 x Turm, PH: 1,79 m, aus 12,5 mm starken, rutschhemmendem Harzkompositplatten (HPL) mit 4 Standpfosten aus verzinktem und pulverbeschichtetem Stahl, 95 x 95 mm, Absturzsicherung aus Edelstahl, Ø 40 mm, 3 mm stark,
- 1 x Rutschmast aus 3 mm starkem Edelstahl, Ø 40 mm,
- 1 x Rampe aus 12 mm starkem, rutschfestem Polyethylen
- Verbindungsteile meist aus V2A, teilweise feuerverzinkt und Schutzkappen aus Polyamid

Angebotener Hersteller:
'........................................'

'........................................'

'........................................'

(vom Bieter anzugeben)

angebotenes/r Produkt/Typ:
'........................................'

'........................................'

'........................................'

(vom Bieter anzugeben)

(Es ist nur ein Produkt / Typ zu benennen. Es ist zwingend erforderlich, dass die Angaben zum "Hersteller" und "Produkt/Typ" in die dafür vorgesehenen Zeilen vollständig eingetragen werden.)
Menge: 1,000 St
Freie Nummern: 01

**05.02.0009 Sprungbretter canyonartig**
Sprungbretter canyonartig

- Gerätegröße: L: 2,19 m, B: 1,89 m, H: 0,70 m, max. Fallhöhe (h): 0,70 m
- Sicherheitsbereich, einschließlich Gerät: L: ca. 5,19 m, B: ca. 4,89 m
- Fundamente: 16 x 600 x 300 x 300 mm, Tiefe: 600 mm
- erforderliche Betonmenge: ca. 0,44 m³ Beton C 20/25
- 2 x Sprungbretter Länge: 2,22 m bestehend aus je:
- 4 x Stützelemente, verzinkter Stahl
- 1 x 12 mm dicke und rutschfeste Polyethylenplatte
- 9 x eingebettete orangene Harzkompositplatten (HPL) mit je 3 x Handkennzeichnungen
- 6 x eingebettete rote Harzkompositplatten (HPL) mit je 3 x Handkennzeichnungen
- 3 x eingebettete grüne Harzkompositplatten (HPL) mit je 6 x Handkennzeichnungen
- 1 x eingebettete orangene Harzkompositplatten (HPL) mit Richtungspfeilen
- Alle Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

**05.02.0010 Passwand**
Passwand

- Gerätegröße: L: 2,46 m, B: 1,04 m, H: 3,01 m, max. Fallhöhe (h): 2,32 m
- Sicherheitsbereich, einschließlich Gerät: L: ca. 6,43 m, B: ca. 4,94 m
- Fundamente: 6 x 300 x 300 x 300 mm, Tiefe: 600 mm; 4 x 400 x 400 x 400 mm, Tiefe: 700 mm
- erforderliche Betonmenge: ca. 0,40 m³ Beton C 20/25
- 4 x Graue Standpfosten Ø 125 mm aus lackiertem und verzinktem Stahl, verbunden mit Gestänge aus V2A
- 3 x Trespa-Harzkompositplatten (HPL) 13 mm stark, bunte Stufen und Ausschnitte aus rutschfesten Polyethylenplatten 18 mm stark, befestigt mit Ketten aus V2A Schellen aus Polyamidspritzguss
- Alle Verbindungsteile meist aus V2A, teilweise feuerverzinkt, Schutzkappen aus PA

Angebotener Hersteller:
'........................................'

'........................................'

'........................................'

(vom Bieter anzugeben)

angebotenes/r Produkt/Typ:
'........................................'

'........................................'

'........................................'

(vom Bieter anzugeben)

(Es ist nur ein Produkt / Typ zu benennen. Es ist zwingend erforderlich, dass die Angaben zum "Hersteller" und "Produkt/Typ" in die dafür vorgesehenen Zeilen vollständig eingetragen werden.)
Menge: 1,000 St
Freie Nummern: 01

*Hinweis: Sitzplatz / Treffpunkt*

**05.02.0011 Treffpunkt, mit farbigen Dachflächen**
Treffpunkt, mit farbigen Dachflächen

verzinkte und lackierte Ausführung,
Pfostenfarben in RAL- Standardfarbe: 2x RAL 1023 Verkehrsgelb, 3x RAL 2008 Hellrotorange, 2x RAL 6025 Farngrün
Standpfosten aus Stahlrohren d= 139 mm, h= ca. 3,00 - 5,00 m über OKE,
Standpfosten außen an den Dachflächen montiert und ca. 50 cm über den Dachflächen überstehend,
Dachflächen 1-lagig aus aufgenietetem Edelstahlblech,
Unterkonstruktion der Dächer aus Edelstahl-Vierkantrohren, mechanisch poliert,
3 Stück Dachflächen, Durchmesser 1x 3,00 m, 1x 2,50 m, 1x 2,00 m,
Dachflächen mit jeweils einem farbigen Kunststofffenster in der Dachfläche, Größe ca. 1,20 x 1,00 m, 1,20 x 1,50 m, 1,20 x 2,00 m,
Kunstofffensterfarben: 1x Signalgelb RAL 1003; 1x Reinorange RAL 2004; 1x Signalgrün RAL 6032
Höhen der Dächer ca. 2,40 - 4,60 m über OKE,
mit 4 Stück Sitzbänken aus kerngetrennter Douglasie montiert zwischen den Standpfosten
Fundamente: 7 St a 70 x 70 x 60 cm, Beton C 20/25, mit 40 cm Überdeckung

Angebotener Hersteller:
'........................................'

'........................................'

'........................................'

(vom Bieter anzugeben)

angebotenes/r Produkt/Typ:
'........................................'

'........................................'

'........................................'

(vom Bieter anzugeben)

(Es ist nur ein Produkt / Typ zu benennen. Es ist zwingend erforderlich, dass die Angaben zum "Hersteller" und "Produkt/Typ" in die dafür vorgesehenen Zeilen vollständig eingetragen werden.)
Menge: 1,000 St
Freie Nummern: 01

*Hinweis: Bauseits gestellte und zwischengelagerte Spiel- und Sportgeräte aufbau*
Bauseits gestellte und zwischengelagerte Spiel- und Sportgeräte aufbauen

Deckbeläge, Schichtaufbauten, zu verdrängende Bodenmassen aufnehmen und sortiert seitlich lagern,
Spiel- und Sportgeräte gemäß Herstellerangaben einbauen, Bodenanschlüsse, Schichtaufbauten und Deckbeläge wieder herstellen,
überschüssiges verdrängtes Material laden und seitlich lagern, für Abfuhr gemäß gesonderter Position,

**05.02.0012 Zwischengelagerte Doppelschaukel aufstellen**
Zwischengelagerte Doppelschaukel aufstellen

zwischengelagerte Doppelschaukel mit A-Pfosten, einschl. Fundamenten laden, im Baustellenbereich transportieren und wieder aufstellen
Ausbauort: Rasenfläche öffentlicher Spielplatz
Aufstellort: Rasenfläche öffentlicher Spielplatz Armstraße Transportentfernung: ca. 40 m
Menge: 1,000 St
Freie Nummern: 01

**05.02.0013 Sechserwippe einschl. Unterflurverankerung**
Sechserwippe (Federwippe) einschl. Unterflurverankerung, ausbauen, laden, transportieren und aufstellen,
Entnahmegrube mit Oberboden höhengerecht verfüllen, standfest verdichten und mit Rasenmischung einsäen,
Geräteabmessungen L x B x H: ca. 3,3 x 1,1 x 1,1 m
Ausbauort: Rasenfläche alte Kita Armstraße
Aufstellort: Rasenfläche öffentlicher Spielplatz Armstraße
Transportentfernung: 250 m

Angebotenes Produkt:

-------------------------------
(vom Bieter einzutragen)
'...'
Menge: 1,000 St
Freie Nummern: 01

### Titel 06 Bodenarbeiten für vegetationstechnische Zwecke

Freie Nummern: 01

*Hinweis: Hinweis Transportentfernungen*
Hinweis Transportentfernungen

Die Transportentfernungen innerhalb der Spielplatzerweiterungsfläche betragen bis zu 50 m.
Die Transportentfernung für das Aufstellen bauseits gestellter Spielgeräte betragen bis zu 300 m.

#### Untertitel 06.01 Bodenarbeiten für vegetationstechnische Zwecke

Freie Nummern: 01

**06.01.0001 Zertifizierten Oberboden liefern und einbauen**
Zertifizierten Oberboden liefern und einbauen

Zertifizierten humosen Oberboden liefern, höhengerecht zur
flächigen Andeckung einbauen und planieren.
Einbau in ebenen und flach geneigten Flächen, Böschungsneigung bis 1:4 .
Anschluss an befestigte Flächen 1-2 cm unter OK Randstein.
Einschließlich Verzahnung mit dem Unterboden/Füllboden, Verzahnungsdicke 10 cm;
Humoser Oberboden: zertifiziert gemäß BBodSchV, gemäß DIN 18915, frei von Steinen, Dauerunkräutern, bodenfremden Stoffen und schädlichen Verunreinigungen
Bodengruppe: 3a und 4a nach DIN 18915,

Einbaudicke: im Mittel 15 cm

Abrechnung nach Lieferscheinen/Wiegekarte. Flächenaufmaß ist zum Abgleich vorzulegen, Umrechnungsfaktor 1,6 to/m³.

Das Material muss die Vorsorgewerte der Bundes-Bodenschutz- und Altlastenverordnung einhalten.
Die entsprechenden Analytiken und Prüfzertifikate sind dem Bodengutachter / der örtl. Bauüberwachung rechtzeitig vor Lieferung, zwecks Freigabe des Materials zum Einbau, vorzulegen. Material, das nicht zweifelsfrei den oben genannten Anforderungen entspricht, wird für den Einbau nicht freigegeben.
Der Einbau von Mischböden aus Aufbereitungsanlagen ist nicht zulässig.
Menge: 34,000 t
Freie Nummern: 01

**06.01.0002 Schotterrasensubstrat 0/16, D = 10 cm**
Schotterrasensubstrat 0/16, D = 10 cm

Schotterrasensubstrat für befahrbare Flächen gemäß FLL Richtlinien für Planung, Bau und Instandhaltung von begrünbaren Flächenbefestigungen, Ausgabe 2018, liefern, einbauen und verdichten;
Einschließlich Verzahnung mit der Tragschicht;
Material:
werkseitig hergestellte Schotterrasensubstratmischung
Körnung 0-16 mm;
Nutzungskategorie N 1 und N 3 gemäß FLL-Richtlinien für Planung, Bau und Instandhaltung von begrünbaren Flächenbefestigungen
Schichtdicke im fertigen Zustand: 10 cm
Tragfähigkeit im EV2: 60 MPa/m²
zu berücksichtigender Verdichtungsfaktor: ca. 1,3

Der Nachweis zur Einhaltung der FLL-Bedingungen ist dem Auftraggeber vor Lieferung vorzulegen;

Angebotener Hersteller:
'........................................'

'........................................'

'........................................'

(vom Bieter anzugeben)

angebotenes/r Produkt/Typ:
'........................................'

'........................................'

'........................................'

(vom Bieter anzugeben)

(Es ist nur ein Produkt / Typ zu benennen. Es ist zwingend erforderlich, dass die Angaben zum "Hersteller" und "Produkt/Typ" in die dafür vorgesehenen Zeilen vollständig eingetragen werden.)
Menge: 6,000 m3
Freie Nummern: 01

**06.01.0003 Feinplanum Rasenflächen, Ansaatflächen**
*** Bezugsbeschreibung
Feinplanum Rasenflächen, Ansaatflächen

Feinplanum
ebene und geneigte Flächen bis 1:2,
gemäß DIN 18917 erstellen;
zulässige Abweichung von der Ebenheit max. +/- 5 cm,
zulässige Abweichung bei Anschlüssen max. - 2 cm,
die Flächen sind vor der Ansaat feinkrümelig zu lockern, Unrat, Steine mit einem Durchmesser > 5 cm und schwer verrottbare Pflanzenteile aufsammeln, laden, abfahren und entsorgen.
Anschlüsse an Kanten, Wege- und Platzbeläge: 2 cm unter Belagsoberfläche.

Ausführungsbereich: Rasenflächen von Freizeitsport- und Spielflächen, öffentliches Grün
Menge: 250,000 m2
Freie Nummern: 01

**06.01.0004 Feinplanum Schotterrasenflächen**
*** wie Position 06.01.0003
Feinplanum Schotterrasenflächen

zulässige Abweichung von der Ebenheit max. +/- 20 mm, gemäß FLL-Richtlinien für Planung, Bau und Instandhaltung von begrünbaren Flächenbefestigungen
Menge: 50,000 m2
Freie Nummern: 01

**06.01.0005 Feinplanum Pflanzflächen**
Feinplanum Pflanzflächen

Feinplanum
ebene und geneigte Flächen bis 1:2,
gemäß DIN 18916 erstellen;
zulässige Abweichung von der Ebenheit max. +/- 5 cm,
zulässige Abweichung bei Anschlüssen max. - 3 cm,
die Flächen sind vor der Ansaat feinkrümelig zu lockern, Unrat, Steine mit einem Durchmesser > 5 cm und schwer verrottbare Pflanzenteile aufsammeln, laden, abfahren und entsorgen.
Anschlüsse an Kanten, Wege- und Platzbeläge 2 cm unter Belagsoberfläche.
Menge: 30,000 m2
Freie Nummern: 01

### Titel 07 Vegetationstechnische Arbeiten

Freie Nummern: 01

*Hinweis: Hinweis Transportentfernungen*
Hinweis Transportentfernungen
Die Transportentfernungen vom Wendehammer der Ewald-Dutschke-Straße bis zum Spielplatz betragen zwischen 100 und 150 Meter

*Hinweis: Normen:*
Normen:

Für Saat- und Pflanzarbeiten gelten die DIN 18916 und 18917.

Pflanzen- und Saatgutlieferung, Lieferscheine:
Die ordnungsgemäße Lieferung der Pflanzen und des Saatgutes ist der Bauüberwachung durch Lieferscheine der liefernden Gärtnerei / Baumschule nachzuweisen. Der Lieferschein muss mit Lieferdatum und Bezeichnung des belieferten Bauvorhabens versehen sein. Die gelieferten Pflanzen sind vollständig mit Güteklasse, Art- und Sortennamen, Anzuchtart, -zustand, -form, Größenangabe und Wurzelzustand, bei Gehölzen für die Landschaft zusätzlich auch mit Herkunftsnachweis, im Lieferschein zu bezeichnen. Die BÜ behält sich vor, nicht ordnungsgemäß ausgezeichnete Ware zurück zu weisen.

Pflanzen auslegen, Pflanzschnitt:
Die BÜ behält sich vor, die Pflanzen vor der Pflanzung selbst auszulegen. Eventuell notwendige Standortkorrekturen berechtigen nicht zu Mehrforderungen.
Alle wurzelnackten Gehölze sind unmittelbar vor der Pflanzung fachgerecht zurückzuschneiden. Der Pflanzschnitt umfasst Wurzeln und Triebe. Die oberirdischen Pflanzenteile sind um ein Drittel bis zwei Drittel ihrer Länge einzukürzen. Der Pflanzschnitt berechtigt nicht zu Mehrforderungen.
Kontrollprüfung nach der Pflanzung, Abnahme:
Nach Abschluss der Pflanzmaßnahme und in sich abgeschlossener Teile der Pflanzmaßnahme erfolgt eine gemeinsame Kontrollprüfung. Sie dient der Feststellung, ob die ausgeführten Leistungen den vereinbarten Leistungen entsprechen. Diese Kontrollprüfung ist keine Abnahme im Sinne der VOB.

Eine Abnahme im Sinne der VOB findet nach Abschluss der Fertigstellungspflege statt, wenn der Anwuchserfolg gesichert ist. Die Kontrolle des Anwuchserfolges und des abnahmefähigen Zustandes erfolgt zum Ende der Vegetationsperiode, die auf den Pflanzzeitpunkt folgt.

#### Untertitel 07.01 Ansaaten

Freie Nummern: 01

*Hinweis: Saatgut:*
Saatgut:

Das Saatgut ist vor dem Aussäen noch einmal gründlich zu mischen, um die beim Transportwege üblicherweise eingetretene Entmischung der feineren und gröberen Samen zu beseitigen.

**07.01.0001 Rasenansaat RSM 2.3 Gebrauchsrasen, eben und geneigt**
Rasenansaat RSM 2.3 Gebrauchsrasen, eben und geneigt

Rasenansaat RSM 2.3 Gebrauchsrasen - Spielrasen, liefern und ausbringen,
in einem Arbeitsgang,
Saatgutmenge 25 g/m²,
vor dem Ausbringen Saatgut mischen,
einsäen und abwalzen,
ebene und bis 1:2 geneigte Flächen
Abrechnung nach Aufmaß, Original-Lieferschein des Saatgutproduzenten mit Saatgutzusammensetzung  ist vorzulegen.
Ausführungsbereich: Flächen mit humosem Oberboden
Menge: 250,000 m2
Freie Nummern: 01

**07.01.0002 Rasenansaat RSM 5.1 Schotterrasen mit Achillea, eben und geneigt**
Rasenansaat RSM 5.1 Schotterrasen mit Achillea, eben und geneigt

Rasenansaat RSM 5.1 Schotterrasen, mit Achillea millefolium, liefern und ausbringen,
in einem Arbeitsgang,
Saatgutmenge 25 g/m²,
vor dem Ausbringen Saatgut mischen,
einsäen und abwalzen,
ebene und bis 1:10 geneigte Flächen
Abrechnung nach Aufmaß, Original-Lieferschein des Saatgutproduzenten mit Saatgutzusammensetzung  ist vorzulegen.
Ausführungsort: Schotterrasenflächen, Rasenfugenpflaster
Menge: 56,000 m2
Freie Nummern: 01

#### Untertitel 07.02 Gehölze

Freie Nummern: 01

*Hinweis: Gehölze der nachfolgenden Positionen liefern und pflanzen*

*Hinweis: Ausführungshinweise zur Pflanzung:*
Ausführungshinweise zur Pflanzung:

Pflanzlöcher und -gruben sind in 1,5 facher Wurzel- oder Ballenbreite auszuheben. Beim Aushub sind Oberboden und übriger Aushub zu trennen, Oberboden ist als oberste Schicht bei der Pflanzung wieder einzubringen.
verfilzte Wurzelballen von Containerpflanzen sind seitlich zu schlitzen
Das Herstellen von Gießrändern an Stammbüschen, Solitärs, Halb- und Hochstämmen sowie das Einschlämmen verfüllten Bodens, Ebnen, Säubern und Lockern der Flächen sind Bestandteil der Pflanzleistung.

Gehölze der nachfolgenden Positionen liefern und pflanzen:

*Hinweis: Bäume*

**07.02.0001 Acer platanoides "Royal Red" H, 3xv m. B., StU 16-18 cm**
Menge: 2,000 St
Freie Nummern: 01

*Hinweis: höhere Sträucher*

**07.02.0002 Amelanchier lamarckii, Sol., 3xv., m. B.,175-200, 5-7 Grundtriebe**
Menge: 3,000 St
Freie Nummern: 01

**07.02.0003 Cornus mas Sol. 3xv m B 150-175 cm**
Menge: 2,000 St
Freie Nummern: 01

**07.02.0004 Corylus maxima "Purpurea" Sol. 3xv m B 150-200 cm**
Menge: 3,000 St
Freie Nummern: 01

**07.02.0005 Viburnum opulus, Sol., 3xv., m. B., 150-200**
Menge: 1,000 St
Freie Nummern: 01

*Hinweis: Bodendecker*

*Hinweis: Ausführungshinweise zur Pflanzung:*
Ausführungshinweise zur Pflanzung:

Die zu pflanzenden Bodendecker, Stauden und Gräser sind vor der Pflanzung auszutopfen und die oberen 2 -3 cm des Topfsubstrates sind zwecks Unkrautbeseitigung abzurandeln. Verfilzte Wurzelballen sind seitlich zu schlitzen.
Beim Auslegen von Stauden sind Gerüstbildner zuerst auszulegen, anschließend Gruppenstauden, Füllpflanzen und Bodendecker.
Angießen, Ebnen, Säubern und Lockern der Flächen nach Pflanzung sind Bestandteil der Pflanzleistung

Bodendecker der nachfolgen den Positionen liefern und pflanzen:

**07.02.0006 Lonicera nitida "Maigrün" m Tb / Co 40-60 cm**
Menge: 90,000 St
Freie Nummern: 01

**07.02.0007 Potentilla fruticosa "Goldfinger" v Str Co 40 - 60 cm**
Menge: 40,000 St
Freie Nummern: 01

**07.02.0008 Spiraea bumalda "Anthony Waterer" v Str Co 30-40 cm**
Menge: 40,000 St
Freie Nummern: 01

#### Untertitel 07.03 Pflanzverankerungen, Bewässerungszubehör, Düngung, Stammschutz, Mulch

Freie Nummern: 01

**07.03.0001 Gehölzverankerung niedriger Dreibock**
Gehölzverankerung niedriger Dreibock

Halben Dreibock aus drei Holzpfählen mit stabilisierender Querverlattung, liefern und fachgerecht inkl. 3 Baumbindungen herstellen, vorhalten und nach Entwicklungspflege vollständig rückbauen,
Anbindehöhe maximal 10 cm unterhalb des Pfahlendes

Bäume: Hochstämme bis zu 25 cm StU
Pfähle: Fichtenholz, gekegelt und gespitzt, Oberfläche
geschält und nicht behandelt, Länge 160 cm, Zopfstärke 8 cm
Querlatten: Fichtenholz, geschält, nicht behandelt, halbrund, 40/60 mm
Bindung: Gurtanbindung am Pfahl vernagelt
Höhe: ca. 80 cm über Geländeoberkante,

einschl. Entsorgung gemäß den gesetzlichen Bestimmungen inkl. Transportkosten und Entsorgungsgebühren

Abrechnung nach Aufmaß 70 % nach Errichtung,
30 % nach Rückbau.
Menge: 2,000 St
Freie Nummern: 01

**07.03.0002 Kunststoff-Gießrand**
Kunststoff-Gießrand

Material: LDPE,
Breite 30 cm
Stärke 3 mm
Farbe: grün
liefern und einbauen,
als Ergänzung zu Gießrand aus Bodenaushub;

Einbindetiefe in Boden: 10 cm
oberirdischer Kunststoffgießrand: 20 cm
Durchmesser des Gießrandes: 80 cm
Bedarf: bis 2,5 m / Solitär

Schließen des Gießrandes durch Clip
Ausführungsbereich: Solitärgehölze
Menge: 11,000 St
Freie Nummern: 01

**07.03.0003 Bäume, Solitärgehölze düngen, 120 g/St, Startdüngung**
Bäume, Solitärgehölze düngen, 120 g/St, Startdüngung

Bäume und Sträucher düngen,
Organischer NPK-Dünger mit:
7% N, 4% P2O5, 0,5% K2O,
120 g/St als Startdüngung;
Dünger gleichmäßig ausstreuen,
leicht einarbeiten und kräftig wässern;

Ausführungsbereich: Bäume, Solitärgehölze, Bambus

Angebotener Hersteller:
'........................................'

'........................................'

'........................................'

(vom Bieter anzugeben)

angebotenes/r Produkt/Typ:
'........................................'

'........................................'

'........................................'

(vom Bieter anzugeben)

(Es ist nur ein Produkt / Typ zu benennen. Es ist zwingend erforderlich, dass die Angaben zum "Hersteller" und "Produkt/Typ" in die dafür vorgesehenen Zeilen vollständig eingetragen werden.)
Menge: 1,300 kg
Freie Nummern: 01

**07.03.0004 Stauden-/Gehölzflächen düngen, 120 g/m², Startdüngung**
Stauden-/Gehölzflächen düngen, 120 g/m², Startdüngung

Staudenflächen und flächige Gehölzpflanzungen düngen,
Organischer NPK-Dünger mit:
7% N, 4% P2O5, 0,5% K2O,
120 g/m² als Startdüngung;
Dünger gleichmäßig ausstreuen,
leicht einarbeiten und kräftig wässern;

Ausführungsbereich: Bodendeckerflächen

Angebotener Hersteller:
'........................................'

'........................................'

'........................................'

(vom Bieter anzugeben)

angebotenes/r Produkt/Typ:
'........................................'

'........................................'

'........................................'

(vom Bieter anzugeben)

(Es ist nur ein Produkt / Typ zu benennen. Es ist zwingend erforderlich, dass die Angaben zum "Hersteller und "Produkt/Typ in die dafür vorgesehenen Zeilen vollständig eingetragen werden.)
Menge: 3,400 kg
Freie Nummern: 01

*Hinweis: Anmerkung zu Stammschutzfarbe*
Anmerkung zu Stammschutzfarbe

Zum Schutz vor abiotischen Stammschäden, Sonnennekrosen, Frostrissen und als thermischer Langzeitschutz sind Hauptäste ab Ø 28 mm sowie die Stammrinde bei neu gepflanzten Gehölzen mit Stammschutzfarbe zu versehen. Vor dem Auftragen der Stammschutzfarbe ist der Stamm mittels eines Schleifvlieses zu reinigen und mit einem Voranstrich zu versehen. Im Anschluss daran wird die Stammschutzfarbe aufgetragen.

Der Voranstrich sollte ein wässriges Copolymer als Bindemittel enthalten. Die Inhaltsstoffe der Stammschutzfarbe sind organische und anorganische Bindemittel, weiße Lebensmittelfarbe, Siliziumdioxid, Wasser, Emulgatoren und Beistoffe wie Quarzsand (zwingend vorgeschriebener Bestandteil).
Die Materialien müssen atmungsaktiv und ungiftig für Mensch und Tier sein, dürfen keine Pflanzenschutzmittel enthalten und müssen rückstandsfrei abbaubar sein durch Mikroben.

Aufwandmenge:
StU cm  Verbrauch in g Streichfläche m²
14 - 16  250 - 300  0,3
16 - 18  280 - 340  0,34
18 - 20  320 - 380  0,38
20 - 22  350 - 420  0,42
22 - 24  380 - 460  0,64
24 - 26  420 - 500  0,5

Die angegebene Verbrauchsmenge bezieht sich auf eine behandelte Stammhöhe von ca. 2m (Kronenansatz).
Der Anteil vom Voranstrich zur Stammschutzfarbe beträgt ca. 20-25%.

**07.03.0005 Thermischen Rindenschutz herstellen**
Thermischen Rindenschutz herstellen

Thermischen Rindenschutz
inkl. Voranstrich zum Schutz der Rinde am Stamm
und Hauptästen von Hochstämmen und Solitären gegen Verdunstung und Sonneneinstrahlung herstellen;
Stamm mittels Schleifvlies reinigen und mit dem Voranstrich einstreichen,
Thermischen Rindenschutz durch Anstrich der mehrjährig haftenden Stammschutzfarbe, vom Stammfuß bis in die Hauptäste anlegen,
Die Farbe wird ab > 10°C auf den trockenen Stamm, bzw. auf dem Voranstrich mit einem Pinsel aufgetragen;
Arbeitshöhe: bis 250cm
Stammumfang: bis 25cm
Ausführungsbereiche: Solitärbäume.

Angebotener Hersteller:
'........................................'

'........................................'

'........................................'

(vom Bieter anzugeben)

angebotenes/r Produkt/Typ:
'........................................'

'........................................'

'........................................'

(vom Bieter anzugeben)

(Es ist nur ein Produkt / Typ zu benennen. Es ist zwingend erforderlich, dass die Angaben zum "Hersteller und "Produkt/Typ in die dafür vorgesehenen Zeilen vollständig eingetragen werden.)
Menge: 2,000 St
Freie Nummern: 01

**07.03.0006 Gehölzflächen mulchen, Rindenmulch 0/20**
Gehölzflächen mulchen, Rindenmulch 0/20

Rindenmulch 0/20,
liefern und gleichmäßig auftragen,
Schichtdicke im Mittel, im gesetzten Zustand : 5 cm;
Ausführungsbereiche: Bodendeckerpflanzungen
Menge: 30,000 m2
Freie Nummern: 01

#### Untertitel 07.04 Fertigstellungspflege

Freie Nummern: 01

*Hinweis: Art und Zeitpunkt von Pflegemaßnahmen:*
Art und Zeitpunkt von Pflegemaßnahmen:

Die Fertigstellungspflege dient zur Erzielung eines abnahmefähigen Zustandes. Sie endet mit der vegetationstechnischen Abnahme.
Die Entwicklungspflege dient zur Erzielung eines funktionsfähigen Zustandes. Sie schließt an die Fertigstellungspflege an und ist für einen 1 jährigen Zeitraum vorgesehen.
Die erforderlichen Teilleistungen sind ohne besondere Anordnung rechtzeitig auszuführen. Der Beginn eines jeden Arbeitsganges ist dem Auftraggeber und der zuständigen Bauüberwachung rechtzeitig schriftlich anzuzeigen.
Der Auftragnehmer ist verpflichtet, im Fall besonders ungünstiger Witterungseinflüsse oder dergleichen - im Zuge seiner Pflegearbeiten - alle betrieblichen zumutbaren Maßnahmen zu ergreifen, um eventuelle Schäden durch höhere Gewalt abzuwenden.
Diese Maßnahmen sind im Sinne aller Leistungen nach VOB/C, DIN 18920 sowie DIN 18916, 18917 und 18918 in eigener Verantwortung und jeweils zur rechten Zeit nach anerkannten Regeln der Landschaftsgärtnerei, ohne besondere Aufforderung durch den Bauherrn oder die Bauüberwachung, durchzuführen.
Beabsichtigt der Auftragnehmer Schäden durch höhere Gewalt oder Dritte geltend zu machen, so hat er dafür den Nachweis zu erbringen.
Chemische Unkrautbekämpfung ist nicht gestattet. Pflanzenschutzmittel sind nur nach Absprache mit der zuständigen Bauüberwachung anzuwenden.

Hinweise:
Die Fertigstellungspflege beginnt nach Pflanzung und Herstellung der Vegetationsflächen und endet mit der 1. Abnahme der Vegetationsflächen (Vegetationstechnische Abnahme) und ist in allen neu angelegten Grünflächen durchzuführen. Neben den DIN-gerechten Anforderungen sind auch durch Dritte beschädigte Pflanzen auszutauschen bzw. Vegetationsflächen wieder herzustellen. Die Kostenübernahme regelt sich dabei nach der FLL-Broschüre "Bauverträge im GaLaBau -Ergänzungsbedarf zur VOB"!
Die vorgesehenen Arbeitsgänge sind Regelannahmen. Die Vorbemerkungen zu Art und Zeitpunkt der Pflege sind zu beachten.

Zeitraum der Fertigstellungspflege:
Die Fertigstellungspflege umfasst für Gehölz- und Staudenpflanzungen den Zeitraum der gesamten Vegetationsperiode nach der Pflanzung.

**07.04.0001 Gemulchte Gehölzflächen säubern, 6x**
Gemulchte Gehölzflächen säubern, 6x

Pflanzflächen von Gehölzen, gemulcht,
von Unkraut, Steinen ab 5 cm
Durchmesser und sonstigem Unrat säubern,
trockene Triebe abschneiden
Dauerunkräuter sind mit Wurzeln auszustechen.
Wurzelunkräuter und Unrat aufsammeln, laden, abfahren und entsorgen.
Bearbeitungstiefe der jeweiligen Pflanzenart anpassen.

Anzahl der Arbeitsgänge: 6

Ausführungsort: Bodendeckerflächen

Jeweilige vorherige Meldung an die BÜ ist erforderlich,
Die Abrechnung erfolgt nach den tatsächlich gemeldeten und ausgeführten Arbeitsgängen.
Der Einheitspreis ist für 6 Arbeitsgänge je m² zu berechnen. Mehr- oder Minderleistungen werden linear entsprechend der anerkannten Anzahl der Arbeitsgänge abgerechnet.
Menge: 30,000 m2
Freie Nummern: 01

**07.04.0002 Rasenflächen schneiden, 6x**
Rasenflächen schneiden, 6x

Pflege für Rasenflächen durchführen.
Ebene und geneigte Flächen bis 1:2,
Pflegeumfang: Fläche mähen bei einer maximalen Wuchshöhe von 6-10 cm. Rückschnitt auf maximal 4 cm Schnittlänge. Verklumptes Mähgut ist aufzusammeln, zu laden, abzufahren und zu entsorgen.
Schutt und Unrat vor dem Mähen aufsammeln, laden, abfahren und entsorgen.
Einschließlich Säubern der Nebenflächen von Mähgut.

Anzahl der Arbeitsgänge: 6

Jeweilige vorherige Meldung an die BÜ ist erforderlich,
Die Abrechnung erfolgt nach den tatsächlich gemeldeten und ausgeführten Arbeitsgängen.
Der Einheitspreis ist für 6 Arbeitsgänge je m² zu berechnen. Mehr- oder Minderleistungen werden linear entsprechend der anerkannten Anzahl der Arbeitsgänge abgerechnet.
Menge: 170,000 m2
Freie Nummern: 01

**07.04.0003 Einzelbäume pflegen, 6 Arbeitsgänge**
Einzelbäume pflegen, 6 Arbeitsgänge

Unerwünschten Aufwuchs,
an Einzelbäumen,
ohne Beschädigung des Stammes,
abtrennen,
ohne Bodenlockerung;
abgetrennter Aufwuchs ist zu entfernen, Anschlussflächen von Mahdgut säubern;
Gehölze ggf. richten und antreten, lose Bindungen an
Baumpfählen wieder befestigen, zu schwach austreibende
Gehölze zurückschneiden, abgestorbene Gehölze nach
gemeinsamer Feststellung entfernen;
Fläche von Unrat säubern, anfallender Unrat wird Eigentum des AN und ist fachgerecht zu entsorgen;

Ausführungsbereiche: Einzelgehölze

Anzahl der Arbeitsgänge: 6

Jeweilige vorherige Meldung an die BÜ ist erforderlich. Die Abrechnung erfolgt nach den tatsächlich gemeldeten und ausgeführten Arbeitsgängen.
Der Einheitspreis ist für 6 Arbeitsgänge je Baum zu berechnen. Mehr- oder Minderleistungen werden linear entsprechend der anerkannten Anzahl der Arbeitsgänge abgerechnet.
Menge: 2,000 St
Freie Nummern: 01

**07.04.0004 Einzelbäume wässern, 15 Arbeitsgänge**
Einzelbäume wässern, 15 Arbeitsgänge

Einzelbäume,
einzeln und in Reihenpflanzung,
in Abhängigkeit von natürlichen Niederschlagsbedingungen,
bei Trockenheit,
wässern,
Wasser liefern;

Mindestwassermenge je Arbeitsgang: 75 l/Baum

Anzahl der Arbeitsgänge: 15

Jeweilige vorherige Meldung an die BÜ ist erforderlich. Die Abrechnung erfolgt nach den tatsächlich gemeldeten und ausgeführten Arbeitsgängen.

Der Einheitspreis ist für 15 Arbeitsgänge je Baum zu berechnen. Mehr- oder Minderleistungen werden linear entsprechend der anerkannten Anzahl der Arbeitsgänge abgerechnet.
Menge: 2,000 St
Freie Nummern: 01

**07.04.0005 Solitärsträucher wässern, 15 Arbeitsgänge**
Solitärsträucher wässern, 15 Arbeitsgänge

Solitärsträucher,
in Abhängigkeit von natürlichen Niederschlagsbedingungen,
bei Trockenheit,
durchdringend gemäß DIN 18916 wässern,
Bewässerung mit Schlauch,
Wasser liefern;

Mindestwassermenge je Arbeitsgang: 35 l/Strauch.

Ausführungsbereich: Solitärsträucher, Bambus

Anzahl der Arbeitsgänge: 15

Jeweilige vorherige Meldung an die BÜ ist erforderlich. Die Abrechnung erfolgt nach den tatsächlich gemeldeten und ausgeführten Arbeitsgängen.
Der Einheitspreis ist für 15 Arbeitsgänge je Strauch zu berechnen. Mehr- oder Minderleistungen werden linear entsprechend der anerkannten Anzahl der Arbeitsgänge abgerechnet.
Menge: 9,000 St
Freie Nummern: 01

**07.04.0006 Bodendecker wässern, 15 Arbeitsgänge**
Bodendecker wässern, 15 Arbeitsgänge

Pflanzflächen,
mit Bodendeckern
in Abhängigkeit von natürlichen Niederschlagsbedingungen,
bei Trockenheit,
durchdringend gemäß DIN 18916 wässern,
Bewässerung mit Schlauch,
Wasser liefern;

Mindestwassermenge je Arbeitsgang 24 l/m²

Ausführungsbereiche: Bodendeckerpflanzungen

Anzahl der Arbeitsgänge: 15

Jeweilige vorherige Meldung an die BÜ ist erforderlich,
Die Abrechnung erfolgt nach den tatsächlich gemeldeten und ausgeführten Arbeitsgängen.
Der Einheitspreis ist für 15 Wässerungsgänge je m² zu berechnen. Mehr- oder Minderleistungen werden linear entsprechend der anerkannten Anzahl der Arbeitsgänge abgerechnet.
Menge: 30,000 m2
Freie Nummern: 01

#### Untertitel 07.05 Entwicklungspflege

Freie Nummern: 01

*Hinweis: Art und Zeitpunkt von Pflegemaßnahmen:*
Art und Zeitpunkt von Pflegemaßnahmen:

Die Fertigstellungspflege dient zur Erzielung eines abnahmefähigen Zustandes. Sie endet mit der vegetationstechnischen Abnahme.
Die Entwicklungspflege dient zur Erzielung eines funktionsfähigen Zustandes. Sie schließt an die Fertigstellungspflege an und ist für einen 3 jährigen Zeitraum vorgesehen.
Die erforderlichen Teilleistungen sind ohne besondere Anordnung rechtzeitig auszuführen. Der Beginn eines jeden Arbeitsganges ist dem Auftraggeber und der zuständigen Bauüberwachung rechtzeitig schriftlich anzuzeigen.
Der Auftragnehmer ist verpflichtet, im Fall besonders ungünstiger Witterungseinflüsse oder dergleichen - im Zuge seiner Pflegearbeiten - alle betrieblichen zumutbaren Maßnahmen zu ergreifen, um eventuelle Schäden durch höhere Gewalt abzuwenden.
Diese Maßnahmen sind im Sinne aller Leistungen nach VOB/C, DIN 18920 sowie DIN 18916, 18917 und 18918 in eigener Verantwortung und jeweils zur rechten Zeit nach anerkannten Regeln der Landschaftsgärtnerei, ohne besondere Aufforderung durch den Bauherrn oder die Bauüberwachung, durchzuführen.
Beabsichtigt der Auftragnehmer Schäden durch höhere Gewalt oder Dritte geltend zu machen, so hat er dafür den Nachweis zu erbringen.
Chemische Unkrautbekämpfung ist nicht gestattet. Pflanzenschutzmittel sind nur nach Absprache mit der zuständigen Bauüberwachung anzuwenden.

Hinweise:
Die vorgesehenen Arbeitsgänge sind Regelannahmen. Die Vorbemerkungen zu Art und Zeitpunkt der Pflege sind zu beachten.

Zeitraum der Entwicklungspflege:
Die Fertigstellungspflege umfasst für Gehölz- und Staudenpflanzungen einen 2jährigen Zeitraum, beginnend nach der Fertigstellungspflege.

**07.05.0001 Gemulchte Gehölzflächen säubern, 9x**
Gemulchte Gehölzflächen säubern, 9x

Pflanzflächen von Gehölzen, gemulcht,
von Unkraut, Steinen ab 5 cm
Durchmesser und sonstigem Unrat säubern,
trockene Triebe abschneiden
Dauerunkräuter sind mit Wurzeln auszustechen.
Wurzelunkräuter und Unrat aufsammeln, laden, abfahren und entsorgen.
Bearbeitungstiefe der jeweiligen Pflanzenart anpassen.

Anzahl der Arbeitsgänge: 9

Ausführungsort: Bodendeckerflächen

Jeweilige vorherige Meldung an die BÜ ist erforderlich,
Die Abrechnung erfolgt nach den tatsächlich gemeldeten und ausgeführten Arbeitsgängen.
Der Einheitspreis ist für 9 Arbeitsgänge je m² zu berechnen. Mehr- oder Minderleistungen werden linear entsprechend der anerkannten Anzahl der Arbeitsgänge abgerechnet.
Menge: 30,000 m2
Freie Nummern: 01

**07.05.0002 Einzelbäume pflegen, 6 Arbeitsgänge**
Einzelbäume pflegen, 6 Arbeitsgänge

Unerwünschten Aufwuchs,
an Einzelbäumen,
ohne Beschädigung des Stammes,
abtrennen,
ohne Bodenlockerung;
abgetrennter Aufwuchs ist zu entfernen, Anschlussflächen von Mahdgut säubern;
Gehölze ggf. richten und antreten, lose Bindungen an
Baumpfählen wieder befestigen, zu schwach austreibende
Gehölze zurückschneiden, abgestorbene Gehölze nach
gemeinsamer Feststellung entfernen;
Fläche von Unrat säubern, anfallender Unrat wird Eigentum des AN und ist fachgerecht zu entsorgen;

Ausführungsbereiche: Einzelgehölze

Anzahl der Arbeitsgänge: 6

Jeweilige vorherige Meldung an die BÜ ist erforderlich. Die Abrechnung erfolgt nach den tatsächlich gemeldeten und ausgeführten Arbeitsgängen.
Der Einheitspreis ist für 6 Arbeitsgänge je Baum zu berechnen. Mehr- oder Minderleistungen werden linear entsprechend der anerkannten Anzahl der Arbeitsgänge abgerechnet.
Menge: 2,000 St
Freie Nummern: 01

**07.05.0003 Einzelbäume wässern, 20 Arbeitsgänge**
Einzelbäume wässern, 20 Arbeitsgänge

Einzelbäume,
einzeln und in Reihenpflanzung,
in Abhängigkeit von natürlichen Niederschlagsbedingungen,
bei Trockenheit,
wässern,
Wasser liefern;

Mindestwassermenge je Arbeitsgang: 75 l/Baum

Anzahl der Arbeitsgänge: 20

Jeweilige vorherige Meldung an die BÜ ist erforderlich. Die Abrechnung erfolgt nach den tatsächlich gemeldeten und ausgeführten Arbeitsgängen.

Der Einheitspreis ist für 20 Arbeitsgänge je Baum zu berechnen. Mehr- oder Minderleistungen werden linear entsprechend der anerkannten Anzahl der Arbeitsgänge abgerechnet.
Menge: 2,000 St
Freie Nummern: 01

**07.05.0004 Solitärsträucher wässern, 20 Arbeitsgänge**
Solitärsträucher wässern, 20 Arbeitsgänge

Solitärsträucher,
in Abhängigkeit von natürlichen Niederschlagsbedingungen,
bei Trockenheit,
durchdringend gemäß DIN 18916 wässern,
Bewässerung mit Schlauch,
Wasser liefern;

Mindestwassermenge je Arbeitsgang: 35 l/Strauch.

Ausführungsbereich: Solitärsträucher, Bambus

Anzahl der Arbeitsgänge: 20

Jeweilige vorherige Meldung an die BÜ ist erforderlich. Die Abrechnung erfolgt nach den tatsächlich gemeldeten und ausgeführten Arbeitsgängen.
Der Einheitspreis ist für 20 Arbeitsgänge je Strauch zu berechnen. Mehr- oder Minderleistungen werden linear entsprechend der anerkannten Anzahl der Arbeitsgänge abgerechnet.
Menge: 9,000 St
Freie Nummern: 01

**07.05.0005 Bodendecker wässern, 20 Arbeitsgänge**
Bodendecker wässern, 20 Arbeitsgänge

Pflanzflächen,
mit Bodendeckern,
in Abhängigkeit von natürlichen Niederschlagsbedingungen,
bei Trockenheit,
durchdringend gemäß DIN 18916 wässern,
Bewässerung mit Schlauch,
Wasser liefern;

Mindestwassermenge je Arbeitsgang 24 l/m²

Ausführungsbereiche: Stauden- & Bodendeckerpflanzungen

Anzahl der Arbeitsgänge: 20

Jeweilige vorherige Meldung an die BÜ ist erforderlich,
Die Abrechnung erfolgt nach den tatsächlich gemeldeten und ausgeführten Arbeitsgängen.
Der Einheitspreis ist für 20 Wässerungsgänge je m² zu berechnen. Mehr- oder Minderleistungen werden linear entsprechend der anerkannten Anzahl der Arbeitsgänge abgerechnet.
Menge: 30,000 m2
Freie Nummern: 01
